# Coletor enterrado de poliéster

- Propriedade do ficheiro: CYPE INGENIEROS, S.A.
- Formato: FIEBDC-3/2002
- Âmbito geográfico: Brasil
- Moeda: BRL
- Custos indiretos: 3.00 %
- Despesas gerais: 13.00 %
- Lucro: 6.00 %
- IVA: 17.00 %

## I Instalações

### IU Urbanas

#### IUS Redes de drenagem

**IUS013** m Coletor enterrado de poliéster.
Coletor enterrado em terreno não agressivo, formado por tubo de poliéster reforçado com fibra de vidro (PRFV), diâmetro nominal 400 mm, rigidez anelar nominal 5 kN/m², e seção circular, com um caimento mínima de 1,00% para a drenagem de águas residuais e 0,50% para a drenagem de águas pluviais, para duto de saneamento sem pressão, colocado sobre leito de areia de 10 cm de espessura, devidamente compactada e nivelada com compactador (tipo sapo) de condução manual, enchimento lateral compactando até metade do diâmetro do tubo e posterior enchimento com a mesma areia até 30 cm por cima da geratriz superior. Inclusive, manguito com junta de EPDM em um extremo do tubo, lubrificante para montagem, acessórios e peças especiais.
Critérios considerados na determinação do preço da unidade de obra: O preço inclui os equipamentos e a maquinaria necessários para o deslocamento e a colocação em obra dos elementos, mas não inclui a escavação nem o enchimento principal.
Inclui: Marcação do traçado do coletor. Disposição doa tubos. Descarga da areia no fundo da vala. Descida e colocação dos tubos no fundo da vala. Montagem, ligação e verificação do seu correto funcionamento. Execução do enchimento envolvente.
Critério de medição de projeto: Comprimento medido em projeção horizontal, pelo interior de caixas ou outros elementos de união, segundo documentação gráfica de Projeto.
Critério de quantitativos de obra: Medir-se-á, em projeção horizontal, o comprimento realmente executado segundo especificações de Projeto, entre faces interiores de caixas e outros elementos de união, incluindo os tramos ocupados por peças especiais.

| Código | Un | Descrição | Rendimento | Preço | Importância |
|---|---|---|---|---|---|
| mt11ade010aa | m | Tubo para saneamento de poliéster reforçado com fibra de vidro (PRFV), fabricado por centrifugação, diâmetro nominal 400 mm, diâmetro exterior 427 mm, diâmetro interior 410 mm, rigidez anelar nominal 5 kN/m², pressão nominal 1 atm, comprimento nominal 6 m, inclusive manguito com junta de EPDM em um extremo do tubo. (material) | 1.050 | 250.89 | 263.43 |
| mt11ade100a | kg | Lubrificante para união através de junta elástica de tubos e acessórios. (material) | 0.007 | 62.85 | 0.44 |
| mt01ara010a | m³ | Areia com granulometria de 0 a 5 mm de diâmetro, limpa. (material) | 0.541 | 40.40 | 21.86 |
| mq04cag010b | h | Caminhão com grua de carga máxima 10 t. (equipamento) | 0.119 | 244.15 | 29.05 |
| mq01ret020b | h | Retroescavadeira sobre pneus, de 70 kW. (equipamento) | 0.075 | 159.22 | 11.94 |
| mq02rop020 | h | Apiloador (Saltitão) de condução manual, de 80 kg, com placa de 30x30 cm. (equipamento) | 0.446 | 15.26 | 6.81 |
| mo041 | h | Oficial de obras de construção civil. (mão de obra) | 0.303 | 32.24 | 9.77 |
| mo087 | h | Ajudante de obras de construção civil. (mão de obra) | 0.145 | 30.23 | 4.38 |
| % | % | Custos diretos complementares | 2 % | 347.68 | 6.95 |
|  |  | Custos diretos |  |  | 354.63 |
