# Coletor enterrado de concreto armado

- Propriedade do ficheiro: CYPE INGENIEROS, S.A.
- Formato: FIEBDC-3/2002
- Âmbito geográfico: Brasil
- Moeda: BRL
- Custos indiretos: 3.00 %
- Despesas gerais: 13.00 %
- Lucro: 6.00 %
- IVA: 17.00 %

## I Instalações

### IU Urbanas

#### IUS Redes de drenagem

**IUS015** m Coletor enterrado de concreto armado.
Coletor enterrado, formado por tubo de concreto armado para saneamento sem pressão, fabricado por compressão radial, classe 60, carga de ruptura 60 kN/m², de 300 mm de diâmetro nominal (interior), união por encaixe e campânula com junta elástica, com um caimento mínima de 2,00%, para duto de saneamento sem pressão, colocado sobre leito de areia de 10 cm de espessura, devidamente compactada e nivelada com compactador (tipo sapo) de condução manual, enchimento lateral compactando até metade do diâmetro do tubo e posterior enchimento com a mesma areia até 30 cm por cima da geratriz superior. Inclusive, juntas de borracha, lubrificante para montagem, acessórios e peças especiais.
Critérios considerados na determinação do preço da unidade de obra: O preço inclui os equipamentos e a maquinaria necessários para o deslocamento e a colocação em obra dos elementos, mas não inclui a escavação nem o enchimento principal.
Inclui: Marcação do traçado do coletor. Disposição doa tubos. Descarga da areia no fundo da vala. Execução de nichos na base de apoio para alojar as campânulas. Descida e colocação dos tubos no fundo da vala. Montagem, ligação e verificação do seu correto funcionamento. Execução do enchimento envolvente.
Critério de medição de projeto: Comprimento medido em projeção horizontal, pelo interior de caixas ou outros elementos de união, segundo documentação gráfica de Projeto.
Critério de quantitativos de obra: Medir-se-á, em projeção horizontal, o comprimento realmente executado segundo especificações de Projeto, entre faces interiores de caixas e outros elementos de união, incluindo os tramos ocupados por peças especiais.

| Código | Un | Descrição | Rendimento | Preço | Importância |
|---|---|---|---|---|---|
| mt46thb020aa | m | Tubo de concreto armado para saneamento sem pressão, fabricado por compressão radial, classe 60, carga de ruptura 60 kN/m², de 300 mm de diâmetro nominal (interior), união por encaixe e campânula com junta elástica, em tramos de 420 mm de diâmetro exterior, 60 mm de espessura, 2400 mm de comprimento útil, 2500 mm de comprimento total, campânula de 520 mm de diâmetro exterior e 420 kg de peso, com junta de borracha EPDM, de deslizamento e compressão, tipo arpão. (material) | 1.050 | 56.81 | 59.65 |
| mt46thb110a | kg | Lubrificante para união com junta elástica, em coletor enterrado de saneamento sem pressão. (material) | 0.013 | 8.32 | 0.11 |
| mt01ara010a | m³ | Areia com granulometria de 0 a 5 mm de diâmetro, limpa. (material) | 0.419 | 40.40 | 16.93 |
| mq04cag010b | h | Caminhão com grua de carga máxima 10 t. (equipamento) | 0.114 | 244.15 | 27.83 |
| mq01ret020b | h | Retroescavadeira sobre pneus, de 70 kW. (equipamento) | 0.054 | 159.22 | 8.60 |
| mq02rop020 | h | Apiloador (Saltitão) de condução manual, de 80 kg, com placa de 30x30 cm. (equipamento) | 0.346 | 15.26 | 5.28 |
| mo041 | h | Oficial de obras de construção civil. (mão de obra) | 0.293 | 33.34 | 9.77 |
| mo087 | h | Ajudante de obras de construção civil. (mão de obra) | 0.289 | 31.49 | 9.10 |
| % | % | Custos diretos complementares | 2 % | 137.27 | 2.75 |
|  |  | Custos diretos |  |  | 140.02 |
