# Câmara de inspeção de concreto simples "in loco"

- Propriedade do ficheiro: CYPE INGENIEROS, S.A.
- Formato: FIEBDC-3/2002
- Âmbito geográfico: Brasil
- Moeda: BRL
- Custos indiretos: 3.00 %
- Despesas gerais: 13.00 %
- Lucro: 6.00 %
- IVA: 17.00 %

## I Instalações

### IU Urbanas

#### IUS Redes de drenagem

**IUS052** Un Câmara de inspeção de concreto simples "in loco".
Formação de câmara de inspeção de concreto simples "in loco", de 1,00 m de diâmetro interior e 1,6 m de altura útil interior, formada por: base de 25 cm de espessura de concreto armado C30 classe de agressividade ambiental III e tipo de ambiente industrial, brita 1, consistência S50 levemente armada com tela eletrossoldada L 335 15x30 cm de aço CA-60, corpo e cone assimétrico da câmara, de 20 cm de espessura, de concreto simples C30 classe de agressividade ambiental III e tipo de ambiente industrial, brita 1, consistência S50, conformados através de fôrmas metálicas amortizáveis em 20 utilizações; com fecho de tampa circular com bloqueio e marco de ferro fundido carga de ruptura 400 kN, instalada em faixas de rodagem, incluindo vias pedonais, ou zonas de estacionamento para todo o tipo de veículos. Inclusive concreto simples C30 classe de agressividade ambiental III e tipo de ambiente industrial, brita 1, consistência S50 para formação de canal no fundo da câmara de inspeção.
Critérios considerados na determinação do preço da unidade de obra: O preço não inclui a escavação nem o enchimento do tardoz.
Inclui: Marcação. Colocação da tela eletrossoldada. Concretagem e compactação do concreto na execução da base. Colocação das fôrmas metálicas para a formação do corpo e do cone assimétrico do poço. Concretagem e compactação do concreto na construção de poço. Remoção das fôrmas. Formação do canal no fundo da câmara de inspeção. Ligação dos coletores ao poço. Colocação dos degraus. Colocação de marco, tampa removível e acessórios. Verificação do seu correto funcionamento.
Critério de medição de projeto: Número de unidades previstas, segundo documentação gráfica de Projeto.
Critério de quantitativos de obra: Medir-se-á o número de unidades realmente executadas segundo especificações de Projeto.

| Código | Un | Descrição | Rendimento | Preço | Importância |
|---|---|---|---|---|---|
| mt10haf080qha | m³ | Concreto C30 classe de agressividade ambiental III e tipo de ambiente industrial, brita 1, consistência S50, dosado em central, segundo ABNT NBR 8953. (material) | 0.675 | 372.09 | 251.16 |
| mt07ame060iCf | m² | Tela eletrossoldada L 335 15x30 cm, com fios longitudinais de 8 mm de diâmetro e fios transversais de 6,0 mm de diâmetro, aço CA-60, segundo ABNT NBR 7481. (material) | 2.250 | 48.55 | 109.24 |
| mt10hmf060sza | m³ | Concreto simples C30 classe de agressividade ambiental III e tipo de ambiente industrial, brita 1, consistência S50, dosado em central, segundo ABNT NBR 8953. (material) | 1.405 | 372.09 | 522.79 |
| mt08epr010b | m | Fôrmas para formação de corpo de câmara de seção circular, D=100, de chapa metálica reutilizável, inclusive acessórios de montagem. (material) | 0.055 | 1283.54 | 70.59 |
| mt08epr020b | Un | Fôrmas para formação de cone assimétrico de câmara de seção circular, (100/60-40), de chapa metálica reutilizável, inclusive acessórios de montagem. (material) | 0.050 | 797.34 | 39.87 |
| mt46phm050 | Un | Degrau de polipropileno enformado em U, para câmara, de 330x160 mm, seção transversal de D=25 mm. (material) | 4.000 | 13.75 | 55.00 |
| mt46tpr010q | Un | Tampa circular com bloqueio através de trincos e marco de ferro fundido dúctil de 850 mm de diâmetro exterior e 100 mm de altura, passagem livre de 600 mm, para câmara, carga de ruptura 400 kN. Tampa revestida com tinta betuminosa e marco provido de junta de insonorização de polietileno e dispositivo anti-roubo. (material) | 1.000 | 339.98 | 339.98 |
| au00auh020 |  | Canaleta para descarga do concreto. | 1.000 | 0.00 | 0.00 |
| au00auh040 |  | Vibrador de concreto, elétrico. | 1.000 | 0.00 | 0.00 |
| mo041 | h | Oficial de obras de construção civil. (mão de obra) | 6.975 | 32.24 | 224.87 |
| mo087 | h | Ajudante de obras de construção civil. (mão de obra) | 3.488 | 30.23 | 105.44 |
| % | % | Custos diretos complementares | 2 % | 1718.94 | 34.38 |
|  |  | Custos diretos |  |  | 1753.32 |
