# Câmara de inspeção pré-fabricada de concreto armado

- Propriedade do ficheiro: CYPE INGENIEROS, S.A.
- Formato: FIEBDC-3/2002
- Âmbito geográfico: Brasil
- Moeda: BRL
- Custos indiretos: 3.00 %
- Despesas gerais: 13.00 %
- Lucro: 6.00 %
- IVA: 17.00 %

## I Instalações

### IU Urbanas

#### IUS Redes de drenagem

**IUS055** Un Câmara de inspeção pré-fabricada de concreto armado.
Formação de câmara de inspeção de elementos pré-fabricados de concreto armado, de 1,2 m de diâmetro interior e 3 m de altura útil interior, formada por: base de 25 cm de espessura de concreto armado C30 classe de agressividade ambiental III e tipo de ambiente industrial, brita 1, consistência S50 levemente armada com tela eletrossoldada L 335 15x30 cm de aço CA-60, base pré-fabricada de concreto armado de 70 cm de altura, com duas perfurações e juntas de borracha EPDM para ligação com coletores de 300 mm de diâmetro nominal, manilha pré-fabricada de concreto armado de 100 cm de altura, cone assimétrico pré-fabricado de concreto armado de 120 cm de altura, módulo de ajuste pré-fabricado de concreto simples de 10 cm de altura e laje em torno da boca do cone de 150x150 cm e 20 cm de espessura de concreto simples C30 classe de agressividade ambiental III e tipo de ambiente industrial, brita 1, consistência S50; com fecho de tampa circular com bloqueio e marco de ferro fundido carga de ruptura 400 kN, instalada em faixas de rodagem, incluindo vias pedonais, ou zonas de estacionamento para todo o tipo de veículos. Inclusive lubrificante para montagem e concreto simples C30 classe de agressividade ambiental III e tipo de ambiente industrial, brita 1, consistência S50 para formação de canal no fundo da câmara de inspeção.
Critérios considerados na determinação do preço da unidade de obra: O preço inclui os equipamentos e a maquinaria necessários para o deslocamento e a colocação em obra dos elementos, mas não inclui a escavação nem o enchimento do tardoz.
Inclui: Marcação. Colocação da tela eletrossoldada. Concretagem e compactação do concreto na execução da base. Montagem. Formação do canal no fundo da câmara de inspeção. Execução de furos para a ligação dos coletores à câmara de inspeção. Ligação dos coletores ao poço. Colocação dos degraus. Concretagem e compactação do concreto para formação da laje em torno da boca do cone. Colocação de marco, tampa removível e acessórios. Verificação do seu correto funcionamento.
Critério de medição de projeto: Número de unidades previstas, segundo documentação gráfica de Projeto.
Critério de quantitativos de obra: Medir-se-á o número de unidades realmente executadas segundo especificações de Projeto.

| Código | Un | Descrição | Rendimento | Preço | Importância |
|---|---|---|---|---|---|
| mt10haf080qha | m³ | Concreto C30 classe de agressividade ambiental III e tipo de ambiente industrial, brita 1, consistência S50, dosado em central, segundo ABNT NBR 8953. (material) | 0.283 | 372.09 | 105.30 |
| mt07ame060iCf | m² | Tela eletrossoldada L 335 15x30 cm, com fios longitudinais de 8 mm de diâmetro e fios transversais de 6,0 mm de diâmetro, aço CA-60, segundo ABNT NBR 7481. (material) | 3.768 | 48.55 | 182.94 |
| mt10hmf060sza | m³ | Concreto simples C30 classe de agressividade ambiental III e tipo de ambiente industrial, brita 1, consistência S50, dosado em central, segundo ABNT NBR 8953. (material) | 0.495 | 372.09 | 184.18 |
| mt46phb010hh | Un | Base pré-fabricada de concreto armado para formação de câmara de inspeção, de 120 cm de diâmetro nominal (interior), 70 cm de altura útil e 16 cm de espessura, classe N (Normal), carga de ruptura 90 kN/m², de 1767 kg, com junta de borracha EPDM, de deslizamento e compressão, para união com outros módulos, para ligação com coletor de até 300 mm de diâmetro, resistência à compressão maior que 30 N/mm². (material) | 1.000 | 444.38 | 444.38 |
| mt46phb110a | Un | Junta de borracha EPDM, de deslizamento e compressão, tipo arpão, para ligação de coletor de 300 mm de diâmetro nominal (interior) a base pré-fabricada de concreto para formação de câmara de inspeção. (material) | 2.000 | 46.46 | 92.92 |
| mt46phb020J | Un | Manilha pré-fabricada de concreto armado para formação de câmara de inspeção, de 120 cm de diâmetro nominal (interior), 100 cm de altura útil e 16 cm de espessura, classe N (Normal), carga de ruptura 90 kN/m², de 1600 kg, com junta de borracha EPDM, de deslizamento e compressão, para união com outros módulos, resistência à compressão maior que 30 N/mm². (material) | 1.000 | 439.05 | 439.05 |
| mt46phb030kk | Un | Cone assimétrico pré-fabricado de concreto armado para formação de câmara de inspeção, de 120 a 60 cm de diâmetro nominal (interior), 120 cm de altura útil e 16 cm de espessura, classe N (Normal), carga de ruptura 90 kN/m², de 1960 kg, com junta de borracha EPDM, de deslizamento e compressão, para união com outros módulos. (material) | 1.000 | 604.92 | 604.92 |
| mt46phb040c | Un | Módulo de ajuste pré-fabricado de concreto, de 60 cm de diâmetro nominal (interior), 10 cm de altura útil e 10 cm de espessura, de 68,7 kg, com junta de borracha EPDM, de deslizamento e compressão, para união com outros módulos. (material) | 1.000 | 72.83 | 72.83 |
| mt46thb110b | kg | Lubrificante para união com junta elástica, em câmaras de inspeção pré-fabricadas. (material) | 0.096 | 8.32 | 0.80 |
| mt46phm050 | Un | Degrau de polipropileno enformado em U, para câmara, de 330x160 mm, seção transversal de D=25 mm. (material) | 9.000 | 13.75 | 123.75 |
| mt46tpr010q | Un | Tampa circular com bloqueio através de trincos e marco de ferro fundido dúctil de 850 mm de diâmetro exterior e 100 mm de altura, passagem livre de 600 mm, para câmara, carga de ruptura 400 kN. Tampa revestida com tinta betuminosa e marco provido de junta de insonorização de polietileno e dispositivo anti-roubo. (material) | 1.000 | 339.98 | 339.98 |
| mq04cag010a | h | Caminhão com grua de carga máxima 6 t. (equipamento) | 0.660 | 215.59 | 142.29 |
| au00auh020 |  | Canaleta para descarga do concreto. | 1.000 | 0.00 | 0.00 |
| au00auh040 |  | Vibrador de concreto, elétrico. | 1.000 | 0.00 | 0.00 |
| mo041 | h | Oficial de obras de construção civil. (mão de obra) | 4.828 | 32.24 | 155.65 |
| mo087 | h | Ajudante de obras de construção civil. (mão de obra) | 6.483 | 30.23 | 195.98 |
| % | % | Custos diretos complementares | 2 % | 3084.97 | 61.70 |
|  |  | Custos diretos |  |  | 3146.67 |
