# Câmara de inspeção pré-fabricada de PVC corrugado

- Propriedade do ficheiro: CYPE INGENIEROS, S.A.
- Formato: FIEBDC-3/2002
- Âmbito geográfico: Brasil
- Moeda: BRL
- Custos indiretos: 3.00 %
- Despesas gerais: 13.00 %
- Lucro: 6.00 %
- IVA: 17.00 %

## I Instalações

### IU Urbanas

#### IUS Redes de drenagem

**IUS065** Un Câmara de inspeção pré-fabricada de PVC corrugado.
Formação de câmara de inspeção com escada de diâmetro nominal 1000 mm e altura nominal 3 m, para coletor de 160 mm de diâmetro, totalmente estanque, composto por corpo de PVC de parede dupla, a exterior corrugada e a interior lisa, cor telha RAL 8023, rigidez anelar nominal 8 kN/m², com os degraus instalados, cego (sem furos pré-fabricados, de modo que os ramais de ligação e entroncamentos do coletor sejam perfurados e fabricados in loco), e cone redutor de polietileno de alta densidade, de 600 mm de diâmetro nominal na boca, para colocar sobre o corpo da câmara, sobre base de 30 cm de espessura de concreto armado C30 classe de agressividade ambiental III e tipo de ambiente industrial, brita 1, consistência S50, encastre do corpo do coletor 10 cm na referida base, levemente armada com tela eletrossoldada L 335 15x30 cm de aço CA-60, e laje em torno da boca do cone de 150x150 cm e 20 cm de espessura de concreto simples C30 classe de agressividade ambiental III e tipo de ambiente industrial, brita 1, consistência S50; com fecho de tampa circular com bloqueio e marco de ferro fundido carga de ruptura 400 kN, instalada em faixas de rodagem, incluindo vias pedonais, ou zonas de estacionamento para todo o tipo de veículos.
Critérios considerados na determinação do preço da unidade de obra: O preço inclui os equipamentos e a maquinaria necessários para o deslocamento e a colocação em obra dos elementos, mas não inclui a escavação nem o enchimento do tardoz.
Inclui: Marcação. Colocação da tela eletrossoldada para a base. Concretagem e compactação do concreto na execução da base. Montagem. Execução de furos para a ligação dos coletores à câmara de inspeção. Ligação dos coletores ao poço. Concretagem e compactação do concreto para formação da laje em torno da boca do cone. Colocação de marco, tampa removível e acessórios. Verificação do seu correto funcionamento.
Critério de medição de projeto: Número de unidades previstas, segundo documentação gráfica de Projeto.
Critério de quantitativos de obra: Medir-se-á o número de unidades realmente executadas segundo especificações de Projeto.

| Código | Un | Descrição | Rendimento | Preço | Importância |
|---|---|---|---|---|---|
| mt10haf080qha | m³ | Concreto C30 classe de agressividade ambiental III e tipo de ambiente industrial, brita 1, consistência S50, dosado em central, segundo ABNT NBR 8953. (material) | 0.530 | 372.09 | 197.21 |
| mt07ame060iCf | m² | Tela eletrossoldada L 335 15x30 cm, com fios longitudinais de 8 mm de diâmetro e fios transversais de 6,0 mm de diâmetro, aço CA-60, segundo ABNT NBR 7481. (material) | 1.767 | 48.55 | 85.79 |
| mt11ade040ad | Un | Câmara de inspeção com escada de diâmetro nominal 1000 mm e altura nominal 3 m, para coletor de 160 mm de diâmetro, totalmente estanque, composto por corpo de PVC de parede dupla, a exterior corrugada e a interior lisa, cor telha RAL 8023, rigidez anelar nominal 8 kN/m², com os degraus instalados, cego (sem furos pré-fabricados, de modo que os ramais de ligação e entroncamentos do coletor sejam perfurados e fabricados in loco), e cone redutor de polietileno de alta densidade, de 600 mm de diâmetro nominal na boca, para colocar sobre o corpo da câmara. (material) | 1.000 | 3384.44 | 3384.44 |
| mt10hmf060sza | m³ | Concreto simples C30 classe de agressividade ambiental III e tipo de ambiente industrial, brita 1, consistência S50, dosado em central, segundo ABNT NBR 8953. (material) | 0.293 | 372.09 | 109.02 |
| mt46tpr010q | Un | Tampa circular com bloqueio através de trincos e marco de ferro fundido dúctil de 850 mm de diâmetro exterior e 100 mm de altura, passagem livre de 600 mm, para câmara, carga de ruptura 400 kN. Tampa revestida com tinta betuminosa e marco provido de junta de insonorização de polietileno e dispositivo anti-roubo. (material) | 1.000 | 339.98 | 339.98 |
| mq04cag010a | h | Caminhão com grua de carga máxima 6 t. (equipamento) | 0.264 | 215.59 | 56.92 |
| au00auh020 |  | Canaleta para descarga do concreto. | 1.000 | 0.00 | 0.00 |
| au00auh040 |  | Vibrador de concreto, elétrico. | 1.000 | 0.00 | 0.00 |
| mo041 | h | Oficial de obras de construção civil. (mão de obra) | 2.145 | 32.24 | 69.15 |
| mo087 | h | Ajudante de obras de construção civil. (mão de obra) | 2.260 | 30.23 | 68.32 |
| % | % | Custos diretos complementares | 2 % | 4310.83 | 86.22 |
|  |  | Custos diretos |  |  | 4397.05 |
