# Canaleta de drenagem de PVC

- Propriedade do ficheiro: CYPE INGENIEROS, S.A.
- Formato: FIEBDC-3/2002
- Âmbito geográfico: Brasil
- Moeda: BRL
- Custos indiretos: 3.00 %
- Despesas gerais: 13.00 %
- Lucro: 6.00 %
- IVA: 17.00 %

## I Instalações

### IU Urbanas

#### IUS Redes de drenagem

**IUS082** m Canaleta de drenagem de PVC.
Canaleta pré-fabricada de PVC, de 500 mm de comprimento, 130 mm de largura e 64 mm de altura com grelha para garagem de aço galvanizado, carga de ruptura 15 kN, de 500 mm de comprimento e 130 mm de largura, sobre lastro de concreto simples C20 classe de agressividade ambiental I e tipo de ambiente rural, brita 1, consistência S50 de 10 cm de espessura; escavação prévia com meios manuais e posterior enchimento do tardoz com concreto. Inclusive peças especiais e sifão em linha visitável.
Inclui: Marcação do traçado da canaleta de drenagem. Escavação com meios manuais. Eliminação das terras soltas do fundo da escavação. Concretagem e compactação do concreto na execução da base. Colocação da canaleta de drenagem sobre a base de concreto. Montagem dos acessórios na canaleta de drenagem. Execução de furos para a ligação da tubulação à canaleta de drenagem. União e ajuste das juntas da tubulação à canaleta de drenagem. Colocação do sifão em linha. Enchimento do tardoz. Verificação do seu correto funcionamento.
Critério de medição de projeto: Comprimento medido em projeção horizontal, segundo documentação gráfica de Projeto.
Critério de quantitativos de obra: Medir-se-á, em projeção horizontal, o comprimento realmente executado segundo especificações de Projeto.

| Código | Un | Descrição | Rendimento | Preço | Importância |
|---|---|---|---|---|---|
| mt10hmf060ana | m³ | Concreto simples C20 classe de agressividade ambiental I e tipo de ambiente rural, brita 1, consistência S50, dosado em central, segundo ABNT NBR 8953. (material) | 0.061 | 316.71 | 19.32 |
| mt11cng010a | Un | Canaleta pré-fabricada de PVC, de 500 mm de comprimento, 130 mm de largura e 64 mm de altura, inclusive peças especiais. (material) | 2.000 | 53.84 | 107.68 |
| mt11var120b | Un | Sifão em linha de PVC, cor cinza, visitável, com união macho/fêmea, de 110 mm de diâmetro. (material) | 1.000 | 133.79 | 133.79 |
| mt11cng020c | Un | Grelha para garagem de aço galvanizado, carga de ruptura 15 kN, de 500 mm de comprimento e 130 mm de largura. (material) | 2.000 | 54.74 | 109.48 |
| au00auh020 |  | Canaleta para descarga do concreto. | 1.000 | 0.00 | 0.00 |
| au00auh040 |  | Vibrador de concreto, elétrico. | 1.000 | 0.00 | 0.00 |
| mo041 | h | Oficial de obras de construção civil. (mão de obra) | 0.402 | 32.24 | 12.96 |
| mo087 | h | Ajudante de obras de construção civil. (mão de obra) | 0.206 | 30.23 | 6.23 |
| % | % | Custos diretos complementares | 2 % | 389.46 | 7.79 |
|  |  | Custos diretos |  |  | 397.25 |
