# Subsolagem do terreno

- Propriedade do ficheiro: CYPE INGENIEROS, S.A.
- Formato: FIEBDC-3/2002
- Âmbito geográfico: Brasil
- Moeda: BRL
- Custos indiretos: 3.00 %
- Despesas gerais: 13.00 %
- Lucro: 6.00 %
- IVA: 17.00 %

## J Jardinagem

### JA Preparação do terreno

#### JAB Acondicionamento físico

**JAB040** m² Subsolagem do terreno.
Subsolagem do terreno pedregoso, com meios mecânicos, através de tractor agrícola equipado com subsolador, alcançando uma profundidade de entre 30 e 50 cm.
Inclui: Subsolagem do terreno. Sinalização e proteção do terreno.
Critério de medição de projeto: Superfície medida em projeção horizontal, segundo documentação gráfica de Projeto.
Critério de quantitativos de obra: Medir-se-á, em projeção horizontal, a superfície realmente executada segundo especificações de Projeto.

| Código | Un | Descrição | Rendimento | Preço | Importância |
|---|---|---|---|---|---|
| mq09tra090 | h | Tractor agrícola, de 33 kW, equipado com subsolador, de 1,8 m de largura de trabalho. (equipamento) | 0.066 | 157.82 | 10.42 |
| mo040 | h | Jardineiro. (mão de obra) | 0.002 | 32.24 | 0.06 |
| % | % | Custos diretos complementares | 2 % | 10.48 | 0.21 |
|  |  | Custos diretos |  |  | 10.69 |
