# Fresagem do terreno

- Propriedade do ficheiro: CYPE INGENIEROS, S.A.
- Formato: FIEBDC-3/2002
- Âmbito geográfico: Brasil
- Moeda: BRL
- Custos indiretos: 3.00 %
- Despesas gerais: 13.00 %
- Lucro: 6.00 %
- IVA: 17.00 %

## J Jardinagem

### JA Preparação do terreno

#### JAB Acondicionamento físico

**JAB050** m² Fresagem do terreno.
Fresagem do terreno solto, com meios manuais, através de motocultor, efectuando duas passagens cruzadas, alcançando uma profundidade entre 10 e 15 cm e a desagregação completa dos torrões.
Inclui: Fresagem do terreno. Sinalização e proteção do terreno.
Critério de medição de projeto: Superfície medida em projeção horizontal, segundo documentação gráfica de Projeto.
Critério de quantitativos de obra: Medir-se-á, em projeção horizontal, a superfície realmente executada segundo especificações de Projeto.

| Código | Un | Descrição | Rendimento | Preço | Importância |
|---|---|---|---|---|---|
| mq09mot010 | h | Motocultor 60/80 cm. (equipamento) | 0.007 | 11.77 | 0.08 |
| mo086 | h | Ajudante de jardineiro. (mão de obra) | 0.007 | 30.23 | 0.21 |
| % | % | Custos diretos complementares | 2 % | 0.29 | 0.01 |
|  |  | Custos diretos |  |  | 0.30 |
