# Espalhamento de terra vegetal

- Propriedade do ficheiro: CYPE INGENIEROS, S.A.
- Formato: FIEBDC-3/2002
- Âmbito geográfico: Brasil
- Moeda: BRL
- Custos indiretos: 3.00 %
- Despesas gerais: 13.00 %
- Lucro: 6.00 %
- IVA: 17.00 %

## J Jardinagem

### JA Preparação do terreno

#### JAC Fornecimento de terras e substratos

**JAC010** m³ Espalhamento de terra vegetal.
Terra vegetal crivada fornecida a granel, espalhada sobre o terreno com meios manuais, em um raio máximo desde o lugar de descarga de até 100 m, para formar uma camada de espessura uniforme até 10 cm.
Inclui: Espalhamento da terra. Nivelamentos e arremates. Coleta de restos. Carga em caminhão ou caçamba dos restos.
Critério de medição de projeto: Volume a espalhar, segundo documentação gráfica de Projeto.
Critério de quantitativos de obra: Medir-se-á o volume realmente executado segundo especificações de Projeto.

| Código | Un | Descrição | Rendimento | Preço | Importância |
|---|---|---|---|---|---|
| mt48tie030a | m³ | Terra vegetal crivada, fornecida a granel. (material) | 1.000 | 60.13 | 60.13 |
| mo040 | h | Jardineiro. (mão de obra) | 0.046 | 33.34 | 1.53 |
| mo086 | h | Ajudante de jardineiro. (mão de obra) | 0.575 | 31.49 | 18.11 |
| % | % | Custos diretos complementares | 2 % | 79.77 | 1.60 |
|  |  | Custos diretos |  |  | 81.37 |
