# Adubação química de fundo do terreno

- Propriedade do ficheiro: CYPE INGENIEROS, S.A.
- Formato: FIEBDC-3/2002
- Âmbito geográfico: Brasil
- Moeda: BRL
- Custos indiretos: 3.00 %
- Despesas gerais: 13.00 %
- Lucro: 6.00 %
- IVA: 17.00 %

## J Jardinagem

### JA Preparação do terreno

#### JAD Adição de adubos

**JAD010** m² Adubação química de fundo do terreno.
Adubação química de fundo do terreno com adubo mineral complexo NPK 15-15-15 com um rendimento de 0,02 kg/m², espalhado com meios manuais e posterior revolvimento do terreno através de motocultor, até conseguir a sua incorporação no solo a uma profundidade média de 15 cm.
Inclui: Espalhamento do adubo sobre o terreno. Revolvimento do terreno. Coleta de restos. Carga em caminhão ou caçamba dos restos.
Critério de medição de projeto: Superfície medida em projeção horizontal, segundo documentação gráfica de Projeto.
Critério de quantitativos de obra: Medir-se-á, em projeção horizontal, a superfície realmente executada segundo especificações de Projeto.

| Código | Un | Descrição | Rendimento | Preço | Importância |
|---|---|---|---|---|---|
| mt48tip010 | kg | Adubo mineral complexo NPK 15-15-15. (material) | 0.020 | 2.09 | 0.04 |
| mq09mot010 | h | Motocultor 60/80 cm. (equipamento) | 0.007 | 11.77 | 0.08 |
| mo040 | h | Jardineiro. (mão de obra) | 0.002 | 33.34 | 0.07 |
| mo086 | h | Ajudante de jardineiro. (mão de obra) | 0.018 | 31.49 | 0.57 |
| % | % | Custos diretos complementares | 2 % | 0.76 | 0.02 |
|  |  | Custos diretos |  |  | 0.78 |
