# Malha anti-ervas orgânica

- Propriedade do ficheiro: CYPE INGENIEROS, S.A.
- Formato: FIEBDC-3/2002
- Âmbito geográfico: Brasil
- Moeda: BRL
- Custos indiretos: 3.00 %
- Despesas gerais: 13.00 %
- Lucro: 6.00 %
- IVA: 17.00 %

## J Jardinagem

### JD Sistemas de drenagem, fixação e proteção

#### JDM Malhas anti-ervas

**JDM010** m² Malha anti-ervas orgânica.
Malha orgânica, biodegradável, elaborada com fibras naturais de coco 100%, entrelaçadas com malhas e fio de polipropileno fotodegradável, 450 g/m² de massa superficial, para o controle da erosão e função anti-ervas na realização de plantações, permeável à agua, ao ar e aos nutrientes, fixada ao terreno onde se vai realizar a plantação, à razão de 1 planta/m² com estacas de ancoragem de aço, em forma de L, de 6 mm de diâmetro.
Critérios considerados na determinação do preço da unidade de obra: O preço não inclui a vegetação.
Inclui: Preparação do terreno. Colocação da malha. Colocação das estacas de ancoragem. Realização de cortes na malha.
Critério de medição de projeto: Superfície medida em projeção horizontal, segundo documentação gráfica de Projeto.
Critério de quantitativos de obra: Medir-se-á, em projeção horizontal, a superfície realmente executada segundo especificações de Projeto.

| Código | Un | Descrição | Rendimento | Preço | Importância |
|---|---|---|---|---|---|
| mt48map010c | m² | Malha orgânica, biodegradável, elaborada com fibras naturais de coco 100%, entrelaçadas com malhas e fio de polipropileno fotodegradável, 450 g/m² de massa superficial, para o controle da erosão e função anti-ervas na realização de plantações, permeável à agua, ao ar e aos nutrientes. (material) | 1.100 | 4.98 | 5.48 |
| mt48mal015c | Un | Estaca de ancoragem de aço, em forma de L, de 6 mm de diâmetro, para fixação de redes e malhas ao terreno. (material) | 3.000 | 1.69 | 5.07 |
| mo040 | h | Jardineiro. (mão de obra) | 0.069 | 32.24 | 2.22 |
| mo086 | h | Ajudante de jardineiro. (mão de obra) | 0.138 | 30.23 | 4.17 |
| % | % | Custos diretos complementares | 2 % | 16.94 | 0.34 |
|  |  | Custos diretos |  |  | 17.28 |
