# Protetor anti-ervas individual de base de plantação

- Propriedade do ficheiro: CYPE INGENIEROS, S.A.
- Formato: FIEBDC-3/2002
- Âmbito geográfico: Brasil
- Moeda: BRL
- Custos indiretos: 3.00 %
- Despesas gerais: 13.00 %
- Lucro: 6.00 %
- IVA: 17.00 %

## J Jardinagem

### JD Sistemas de drenagem, fixação e proteção

#### JDP Protetores

**JDP010** Un Protetor anti-ervas individual de base de plantação.
Protetor anti-ervas individual de base de plantação, formada por manta de fibras de juta para impedir o desenvolvimento de doenças em uma plantação recente, de 300x300 mm e 10 mm de espessura, com corte em forma de Y e malha de raffia na sua face inferior.
Inclui: Preparação da superfície de apoio. Colocação e ajuste ao fundo da plantação da manta de juta.
Critério de medição de projeto: Número de unidades previstas, segundo documentação gráfica de Projeto.
Critério de quantitativos de obra: Medir-se-á o número de unidades realmente executadas segundo especificações de Projeto.

| Código | Un | Descrição | Rendimento | Preço | Importância |
|---|---|---|---|---|---|
| mt48ppa010a | Un | Manta de fibras de juta para impedir o desenvolvimento de doenças em uma plantação recente, de 300x300 mm e 10 mm de espessura, com corte em forma de Y e malha de raffia na sua face inferior. (material) | 1.000 | 0.61 | 0.61 |
| mo040 | h | Jardineiro. (mão de obra) | 0.001 | 32.24 | 0.03 |
| mo086 | h | Ajudante de jardineiro. (mão de obra) | 0.011 | 30.23 | 0.33 |
| % | % | Custos diretos complementares | 2 % | 0.97 | 0.02 |
|  |  | Custos diretos |  |  | 0.99 |
