# Sistema de ancoragem subterrânea de árvore

- Propriedade do ficheiro: CYPE INGENIEROS, S.A.
- Formato: FIEBDC-3/2002
- Âmbito geográfico: Brasil
- Moeda: BRL
- Custos indiretos: 3.00 %
- Despesas gerais: 13.00 %
- Lucro: 6.00 %
- IVA: 17.00 %

## J Jardinagem

### JD Sistemas de drenagem, fixação e proteção

#### JDS Sistemas de ancoragen

**JDS010** Un Sistema de ancoragem subterrânea de árvore.
Sistema subterrâneo de ancoragem de torrão que envolve o sistema radicular, para árvore com diâmetro de tronco entre 10 e 15 cm, formado por três cabos de aço galvanizado, de 5 m de comprimento, com argola no extremo final de cada um deles, unidos a três pranchas de madeira de 15 cm de largura e 5,2 cm de espessura, colocadas no fundo da escavação formando em planta um triângulo, e entrelaçados a uma cinta elástica de 3 m de comprimento e 25 mm de largura, através das argolas, para o seu ajuste final através de um tensor.
Inclui: Ancinhagem da terra do fundo da cova. Umedecimento do torrão que envolve o sistema radicular. Colocação do sistema de ancoragem.
Critério de medição de projeto: Número de unidades previstas, segundo documentação gráfica de Projeto.
Critério de quantitativos de obra: Medir-se-á o número de unidades realmente executadas segundo especificações de Projeto.

| Código | Un | Descrição | Rendimento | Preço | Importância |
|---|---|---|---|---|---|
| mt48adp010c | Un | Kit de ancoragem para fixação do torrão que envolve o sistema radicular de uma árvore com diâmetro de tronco entre 10 e 15 cm, composto por três cabos de aço galvanizado, de 5 m de comprimento, com argola no extremo final de cada um deles, cinta elástica de 3 m de comprimento e 25 mm de largura e um tensor. (material) | 1.000 | 396.09 | 396.09 |
| mt50spa050g | m³ | Prancha de madeira de pinho, dimensões 15x5,2 cm. (material) | 0.030 | 1068.31 | 32.05 |
| mo040 | h | Jardineiro. (mão de obra) | 0.287 | 32.24 | 9.25 |
| mo115 | h | Operário jardineiro. (mão de obra) | 1.724 | 27.81 | 47.94 |
| % | % | Custos diretos complementares | 2 % | 485.33 | 9.71 |
|  |  | Custos diretos |  |  | 495.04 |
