# Sistema aéreo de ancoragem para fixação de árvore

- Propriedade do ficheiro: CYPE INGENIEROS, S.A.
- Formato: FIEBDC-3/2002
- Âmbito geográfico: Brasil
- Moeda: BRL
- Custos indiretos: 3.00 %
- Despesas gerais: 13.00 %
- Lucro: 6.00 %
- IVA: 17.00 %

## J Jardinagem

### JD Sistemas de drenagem, fixação e proteção

#### JDS Sistemas de ancoragen

**JDS020** Un Sistema aéreo de ancoragem para fixação de árvore.
Sistema aéreo de ancoragem para fixação de árvore com diâmetro de tronco entre 15 e 35 cm, formado por cinta elástica de 10 m de comprimento e 25 mm de largura, com tensor, enlaçada ao tronco da árvore a uma estrutura auxiliar, à volta do mesmo, composta por três toros colocados na vertical formando em planta um triângulo equilátero e outros três fechando o triângulo em horizontal a uma altura aproximada de 1/3 da altura da árvore.
Inclui: Colocação do sistema de ancoragem. Fixação do sistema ao tronco da árvore. Tensionado.
Critério de medição de projeto: Número de unidades previstas, segundo documentação gráfica de Projeto.
Critério de quantitativos de obra: Medir-se-á o número de unidades realmente executadas segundo especificações de Projeto.

| Código | Un | Descrição | Rendimento | Preço | Importância |
|---|---|---|---|---|---|
| mt48adp020f | Un | Kit de ancoragem para fixação de árvore, composto por cinta elástica de 10 m de comprimento e 25 mm de largura e um tensor. (material) | 1.000 | 75.45 | 75.45 |
| mt50spv030a | m | Toro de madeira, de 10 a 12 cm de diâmetro. (material) | 8.000 | 11.37 | 90.96 |
| mo040 | h | Jardineiro. (mão de obra) | 0.345 | 32.24 | 11.12 |
| mo115 | h | Operário jardineiro. (mão de obra) | 1.494 | 27.81 | 41.55 |
| % | % | Custos diretos complementares | 2 % | 219.08 | 4.38 |
|  |  | Custos diretos |  |  | 223.46 |
