# Tutor de estaca de madeira para árvore

- Propriedade do ficheiro: CYPE INGENIEROS, S.A.
- Formato: FIEBDC-3/2002
- Âmbito geográfico: Brasil
- Moeda: BRL
- Custos indiretos: 3.00 %
- Despesas gerais: 13.00 %
- Lucro: 6.00 %
- IVA: 17.00 %

## J Jardinagem

### JD Sistemas de drenagem, fixação e proteção

#### JDT Tutores

**JDT010** Un Tutor de estaca de madeira para árvore.
Tutoramento simples de árvore, realizado através de uma estaca, cravada verticalmente no fundo da cova de plantação, segurando o tronco da árvore através de dois cintos elásticos de borracha, reguláveis, de 4 cm de largura, exercendo a função de tutor para manter a árvore direita durante o seu crescimento.
Inclui: Implantação e cravação da estaca. Alinhamento e fixação da árvore à estaca através de cinta elástica.
Critério de medição de projeto: Número de unidades previstas, segundo documentação gráfica de Projeto.
Critério de quantitativos de obra: Medir-se-á o número de unidades realmente executadas segundo especificações de Projeto.

| Código | Un | Descrição | Rendimento | Preço | Importância |
|---|---|---|---|---|---|
| mt48tut010i | Un | Estaca torneada de madeira de pinho tratada em autoclave com Tanalith E, de 10 cm de diâmetro e 300 cm de comprimento, com terminação em ponta. (material) | 1.000 | 25.72 | 25.72 |
| mt48tut015 | Un | Cinta elástica de borracha, de 4 cm de largura, regulável, sem passador, de 25 cm de comprimento, para a fixação do tronco da árvore à estaca. (material) | 2.000 | 1.36 | 2.72 |
| mo040 | h | Jardineiro. (mão de obra) | 0.167 | 32.24 | 5.38 |
| mo086 | h | Ajudante de jardineiro. (mão de obra) | 0.167 | 30.23 | 5.05 |
| % | % | Custos diretos complementares | 2 % | 38.87 | 0.78 |
|  |  | Custos diretos |  |  | 39.65 |
