# Tutor de cana de bambu para arbustos e plantas jovens

- Propriedade do ficheiro: CYPE INGENIEROS, S.A.
- Formato: FIEBDC-3/2002
- Âmbito geográfico: Brasil
- Moeda: BRL
- Custos indiretos: 3.00 %
- Despesas gerais: 13.00 %
- Lucro: 6.00 %
- IVA: 17.00 %

## J Jardinagem

### JD Sistemas de drenagem, fixação e proteção

#### JDT Tutores

**JDT020** Un Tutor de cana de bambu para arbustos e plantas jovens.
Tutoramento de arbustos e plantas jovens até 120 cm de altura, através de cana de bambu de 150 cm de comprimento e abraçadeiras de plástico colocadas cada 30 cm.
Inclui: Marcação e cravação do tutor. Alinhamento e fixação da árvore ao tutor com abraçadeiras de plástico.
Critério de medição de projeto: Número de unidades previstas, segundo documentação gráfica de Projeto.
Critério de quantitativos de obra: Medir-se-á o número de unidades realmente executadas segundo especificações de Projeto.

| Código | Un | Descrição | Rendimento | Preço | Importância |
|---|---|---|---|---|---|
| mt48tut020 | Un | Kit de estaca de cana de bambu de 150 cm de comprimento, com abraçadeiras de plástico para fixar os caules de arbustos e plantas jovens. (material) | 1.000 | 2.72 | 2.72 |
| mo040 | h | Jardineiro. (mão de obra) | 0.002 | 32.24 | 0.06 |
| mo086 | h | Ajudante de jardineiro. (mão de obra) | 0.023 | 30.23 | 0.70 |
| % | % | Custos diretos complementares | 2 % | 3.48 | 0.07 |
|  |  | Custos diretos |  |  | 3.55 |
