# Maciço de plantas

- Propriedade do ficheiro: CYPE INGENIEROS, S.A.
- Formato: FIEBDC-3/2002
- Âmbito geográfico: Brasil
- Moeda: BRL
- Custos indiretos: 3.00 %
- Despesas gerais: 13.00 %
- Lucro: 6.00 %
- IVA: 17.00 %

## J Jardinagem

### JM Maciços de plantas e rock gardens

#### JMM Maciços de plantas

**JMM010** m² Maciço de plantas.
Maciço de Milefólio (Achillea millefolium) de 0,30-0,40 m de altura (4 ud/m²).
Inclui: Preparação do terreno com motocultor. Adubação do terreno. Plantação. Cobrir com húmus. Primeira irrigação.
Critério de medição de projeto: Superfície medida em projeção horizontal, segundo documentação gráfica de Projeto.
Critério de quantitativos de obra: Medir-se-á, em projeção horizontal, a superfície realmente executada segundo especificações de Projeto.

| Código | Un | Descrição | Rendimento | Preço | Importância |
|---|---|---|---|---|---|
| mt48epa010a | Un | Milefólio (Achillea millefolium) de 0,30-0,40 m de altura; fornecimento em contentor. (material) | 4.000 | 7.92 | 31.68 |
| mt48tie040 | kg | Húmus limpo crivado. (material) | 6.000 | 0.08 | 0.48 |
| mt48tie020 | kg | Adubo mineral complexo NPK 15-15-15. (material) | 6.000 | 2.07 | 12.42 |
| mt08aaa010a | m³ | Água. (material) | 0.050 | 3.77 | 0.19 |
| mq09mot010 | h | Motocultor 60/80 cm. (equipamento) | 0.055 | 11.06 | 0.61 |
| mo040 | h | Jardineiro. (mão de obra) | 0.115 | 32.24 | 3.71 |
| mo115 | h | Operário jardineiro. (mão de obra) | 0.287 | 27.81 | 7.98 |
| % | % | Custos diretos complementares | 2 % | 57.07 | 1.14 |
|  |  | Custos diretos |  |  | 58.21 |
