# Transplante de árvore frondosa

- Propriedade do ficheiro: CYPE INGENIEROS, S.A.
- Formato: FIEBDC-3/2002
- Âmbito geográfico: Brasil
- Moeda: BRL
- Custos indiretos: 3.00 %
- Despesas gerais: 13.00 %
- Lucro: 6.00 %
- IVA: 17.00 %

## J Jardinagem

### JS Fornecimento e plantação de espécies

#### JSP Plantação e transplante de espécies

**JSP030** Un Transplante de árvore frondosa.
Transplante de árvore frondosa de até 30 cm de perímetro de tronco, localizada em canteiro de árvore, com retroescavadeira.
Inclui: Poda de raízes. Poda de ramos. Transporte ao local de destino. Plantação. Recorte de raízes.
Critério de medição de projeto: Número de unidades previstas, segundo documentação gráfica de Projeto.
Critério de quantitativos de obra: Será medido o número de unidades realmente transplantadas segundo especificações de Projeto.

| Código | Un | Descrição | Rendimento | Preço | Importância |
|---|---|---|---|---|---|
| mq01ret020b | h | Retroescavadeira sobre pneus, de 70 kW. (equipamento) | 1.375 | 159.22 | 218.93 |
| mq04cag010b | h | Caminhão com grua de carga máxima 10 t. (equipamento) | 0.220 | 244.15 | 53.71 |
| mo040 | h | Jardineiro. (mão de obra) | 0.713 | 33.34 | 23.77 |
| mo115 | h | Operário jardineiro. (mão de obra) | 2.874 | 28.94 | 83.17 |
| mo086 | h | Ajudante de jardineiro. (mão de obra) | 2.874 | 31.49 | 90.50 |
| % | % | Custos diretos complementares | 2 % | 470.08 | 9.40 |
|  |  | Custos diretos |  |  | 479.48 |
