# Palmeira

- Propriedade do ficheiro: CYPE INGENIEROS, S.A.
- Formato: FIEBDC-3/2002
- Âmbito geográfico: Brasil
- Moeda: BRL
- Custos indiretos: 3.00 %
- Despesas gerais: 13.00 %
- Lucro: 6.00 %
- IVA: 17.00 %

## J Jardinagem

### JS Fornecimento e plantação de espécies

#### JSS Fornecimento de espécies

**JSS030** Un Palmeira.
Palmeira paorotis (Acoelorrhaphe wrigthii) de 130 a 150 cm de altura; fornecimento em contentor standard.
Inclui: Transporte e descarga junto da cova de plantação.
Critério de medição de projeto: Número de unidades previstas, segundo documentação gráfica de Projeto.
Critério de quantitativos de obra: Será medido o número de unidades realmente fornecidas segundo especificações de Projeto.

| Código | Un | Descrição | Rendimento | Preço | Importância |
|---|---|---|---|---|---|
| mt48epp020a | Un | Palmeira paorotis (Acoelorrhaphe wrigthii) de 130 a 150 cm de altura; fornecimento em contentor standard de 230 l. (material) | 1.000 | 1599.43 | 1599.43 |
| % | % | Custos diretos complementares | 2 % | 1599.43 | 31.99 |
|  |  | Custos diretos |  |  | 1631.42 |
