# Cobrimento decorativo com casca de pinho

- Propriedade do ficheiro: CYPE INGENIEROS, S.A.
- Formato: FIEBDC-3/2002
- Âmbito geográfico: Brasil
- Moeda: BRL
- Custos indiretos: 3.00 %
- Despesas gerais: 13.00 %
- Lucro: 6.00 %
- IVA: 17.00 %

## J Jardinagem

### JT Decoração e tratamento de superfícies

#### JTO Superfícies de materiais orgânicos

**JTO020** m² Cobrimento decorativo com casca de pinho.
Cobrimento decorativo, realizado através de: espalhamento de casca de pinho, qualidade extra, de 40/70 mm, com meios manuais, até formar uma camada uniforme de 15 cm de espessura mínima.
Inclui: Espalhamento da camada de proteção. Irrigação.
Critério de medição de projeto: Superfície medida em projeção horizontal, segundo documentação gráfica de Projeto.
Critério de quantitativos de obra: Medir-se-á, em projeção horizontal, a superfície realmente executada segundo especificações de Projeto.

| Código | Un | Descrição | Rendimento | Preço | Importância |
|---|---|---|---|---|---|
| mt48mod030d | m³ | Casca de pinho, qualidade extra, de 40/70 mm, para utilização decorativa. (material) | 0.150 | 158.68 | 23.80 |
| mt08aaa010a | m³ | Água. (material) | 0.006 | 3.77 | 0.02 |
| mo040 | h | Jardineiro. (mão de obra) | 0.109 | 32.24 | 3.51 |
| mo086 | h | Ajudante de jardineiro. (mão de obra) | 0.356 | 30.23 | 10.76 |
| % | % | Custos diretos complementares | 2 % | 38.09 | 0.76 |
|  |  | Custos diretos |  |  | 38.85 |
