# Vedação natural

- Propriedade do ficheiro: CYPE INGENIEROS, S.A.
- Formato: FIEBDC-3/2002
- Âmbito geográfico: Brasil
- Moeda: BRL
- Custos indiretos: 3.00 %
- Despesas gerais: 13.00 %
- Lucro: 6.00 %
- IVA: 17.00 %

## J Jardinagem

### JV Vedação e ocultação

#### JVC Fechamentos naturais

**JVC010** m² Vedação natural.
Vedação de urze natural, qualidade extra, de 180 cm de altura, cosido com arame galvanizado, fixado com arame galvanizado sobre um suporte existente.
Inclui: Colocação da vedação natural e fixação com arame galvanizado.
Critério de medição de projeto: Superfície medida segundo documentação gráfica de Projeto.
Critério de quantitativos de obra: Medir-se-á a superfície realmente executada segundo especificações de Projeto.

| Código | Un | Descrição | Rendimento | Preço | Importância |
|---|---|---|---|---|---|
| mt48cnj010h | m² | Urze natural, qualidade extra, de 180 cm de altura, cosido com arame galvanizado, fornecido em rolos de 300 cm de largura. (material) | 1.000 | 17.55 | 17.55 |
| mt08var050 | kg | Arame galvanizado para atar, de 1,30 mm de diâmetro. (material) | 0.100 | 3.77 | 0.38 |
| mo040 | h | Jardineiro. (mão de obra) | 0.230 | 32.24 | 7.42 |
| mo115 | h | Operário jardineiro. (mão de obra) | 0.230 | 27.81 | 6.40 |
| % | % | Custos diretos complementares | 2 % | 31.75 | 0.64 |
|  |  | Custos diretos |  |  | 32.39 |
