# Vedação natural

- Propriedade do ficheiro: CYPE INGENIEROS, S.A.
- Formato: FIEBDC-3/2002
- Âmbito geográfico: Brasil
- Moeda: BRL
- Custos indiretos: 3.00 %
- Despesas gerais: 13.00 %
- Lucro: 6.00 %
- IVA: 17.00 %

## J Jardinagem

### JV Vedação e ocultação

#### JVC Fechamentos naturais

**JVC010** m² Vedação natural.
Vedação de vime natural, qualidade extra, tecido a cada 10 cm ccom rame galvanizado de 1 mm de diâmetro, ocultação de 75%, fixado com arame galvanizado sobre um suporte existente.
Inclui: Colocação da vedação natural e fixação com arame galvanizado.
Critério de medição de projeto: Superfície medida segundo documentação gráfica de Projeto.
Critério de quantitativos de obra: Medir-se-á a superfície realmente executada segundo especificações de Projeto.

| Código | Un | Descrição | Rendimento | Preço | Importância |
|---|---|---|---|---|---|
| mt48cnj030e | m² | Vime natural, qualidade extra, tecido a cada 10 cm ccom rame galvanizado de 1 mm de diâmetro, ocultação de 75%, fornecido em rolos de 150 cm de altura e 500 cm de comprimento. (material) | 1.000 | 38.57 | 38.57 |
| mt08var050 | kg | Arame galvanizado para atar, de 1,30 mm de diâmetro. (material) | 0.100 | 3.81 | 0.38 |
| mo040 | h | Jardineiro. (mão de obra) | 0.095 | 33.34 | 3.17 |
| mo115 | h | Operário jardineiro. (mão de obra) | 0.095 | 28.94 | 2.75 |
| % | % | Custos diretos complementares | 2 % | 44.87 | 0.90 |
|  |  | Custos diretos |  |  | 45.77 |
