# Piso esportivo de terra batida para campo de ténis

- Propriedade do ficheiro: CYPE INGENIEROS, S.A.
- Formato: FIEBDC-3/2002
- Âmbito geográfico: Brasil
- Moeda: BRL
- Custos indiretos: 3.00 %
- Despesas gerais: 13.00 %
- Lucro: 6.00 %
- IVA: 17.00 %

## M Pisos urbanos

### MD Pisos esportivos

#### MDT De terra batida

**MDT010** m² Piso esportivo de terra batida para campo de ténis.
Piso esportivo de terra batida para campo de ténis. CAMADA DE DRENAGEM: duas camadas de gravilha vulcânica, com uma espessura total de 25 cm, a primeira de 20 cm de espessura de granulometria compreendida entre 12 e 25 mm e a segunda de 5 cm de espessura de granulometria compreendida entre 5 e 10 mm. SUB-BASE: uma camada de 5 cm de espessura, de mistura de agregados vulcânicos e ligante procedente de material sedimentário, com granulometria até 3 mm de diâmetro. CAMADA DE ACABAMENTO: uma camada de 5 mm de espessura, de pó de bloco cerâmico ou de lajota cerâmica, com granulometria até 1 mm de diâmetro.
Critérios considerados na determinação do preço da unidade de obra: O preço não inclui a marcação e execução das linhas de jogo.
Inclui: Marcação das dimensões do campo. Espalhamento das sucessivas camadas que formam o piso esportivo.
Critério de medição de projeto: Superfície medida em projeção horizontal, segundo documentação gráfica de Projeto.
Critério de quantitativos de obra: Medir-se-á, em projeção horizontal, a superfície realmente executada segundo especificações de Projeto.

| Código | Un | Descrição | Rendimento | Preço | Importância |
|---|---|---|---|---|---|
| mt01aci010d | kg | Gravilha vulcânica, de granulometria compreendida entre 12 e 25 mm, para camada drenante de campo de ténis de terra batida. (material) | 240.000 | 0.13 | 31.20 |
| mt01aci010c | kg | Gravilha vulcânica, de granulometria compreendida entre 5 e 10 mm, para camada drenante de campo de ténis de terra batida. (material) | 110.000 | 0.21 | 23.10 |
| mt01aci030b | kg | Mistura de agregados vulcânicos e ligante procedente de material sedimentário, com granulometria até 3 mm de diâmetro, para sub-base de campo de ténis de terra batida. (material) | 95.000 | 0.52 | 49.40 |
| mt01aci040b | kg | Pó de bloco cerâmico ou de lajota cerâmica, com granulometria até 1 mm de diâmetro, para camada de acabamento de campo de ténis de terra batida. (material) | 5.500 | 1.04 | 5.72 |
| mo041 | h | Oficial de obras de construção civil. (mão de obra) | 0.345 | 33.34 | 11.50 |
| mo087 | h | Ajudante de obras de construção civil. (mão de obra) | 0.408 | 31.49 | 12.85 |
| % | % | Custos diretos complementares | 2 % | 133.77 | 2.68 |
|  |  | Custos diretos |  |  | 136.45 |
