# Meio-fio de madeira

- Propriedade do ficheiro: CYPE INGENIEROS, S.A.
- Formato: FIEBDC-3/2002
- Âmbito geográfico: Brasil
- Moeda: BRL
- Custos indiretos: 3.00 %
- Despesas gerais: 13.00 %
- Lucro: 6.00 %
- IVA: 17.00 %

## M Pisos urbanos

### ML Bordas e limites de pisos

#### MLB Meios-fios

**MLB030** m Meio-fio de madeira.
Meio-fio de madeira de pinheiro-bravo (Pinus pinaster), de 18x6 cm de seção, cor castanho, tratada em autoclave através do método Bethell, com classe de risco 4, com arestas arredondadas na face superior, fixado horizontalmente sobre lastro de concreto simples C20 classe de agressividade ambiental I e tipo de ambiente rural, brita 1, consistência S50 de 20 cm de espessura e 10 cm de largura de cada lado do meio-fio, concretagem desde caminhão, espalhamento e vibração, com acabamento com pré-execução de mestras e nivelado, segundo caimentos do projeto e colocado sobre solo de fundação com índice CBR > 5 (California Bearing Ratio), não incluído neste preço. Inclusive elementos de ancoragem e limpeza.
Inclui: Marcação de alinhamentos e níveis. Derramamento e espalhamento do concreto em camada de apoio. Disposição, aprumo e nivelamento. Fixação do meio-fio de madeira à base.
Critério de medição de projeto: Comprimento medido segundo documentação gráfica de Projeto.
Critério de quantitativos de obra: Medir-se-á o comprimento realmente executado segundo especificações de Projeto.

| Código | Un | Descrição | Rendimento | Preço | Importância |
|---|---|---|---|---|---|
| mt10hmf060ana | m³ | Concreto simples C20 classe de agressividade ambiental I e tipo de ambiente rural, brita 1, consistência S50, dosado em central, segundo ABNT NBR 8953. (material) | 0.062 | 314.35 | 19.49 |
| mt18jbf010a | m | Meio-fio de madeira de pinheiro-bravo (Pinus pinaster), acabamento escovado, de 18x6 cm de seção e 122 cm de comprimento, cor castanho, com arestas arredondadas na face superior, tratada em autoclave através do método Bethell, com classe de risco 4. (material) | 1.200 | 28.67 | 34.40 |
| mt18mva085a | Un | Bucha expansiva metálica e tira-fundo, para fixação de elementos de madeira sobre suporte base de concreto. (material) | 1.000 | 3.55 | 3.55 |
| op00sie010 |  | Serra tico-tico. | 1.000 | 0.00 | 0.00 |
| op00tal010 |  | Furadeira. | 1.000 | 0.00 | 0.00 |
| op00ato010 |  | Parafusadeira. | 1.000 | 0.00 | 0.00 |
| mo041 | h | Oficial de obras de construção civil. (mão de obra) | 0.274 | 32.24 | 8.83 |
| mo087 | h | Ajudante de obras de construção civil. (mão de obra) | 0.313 | 30.23 | 9.46 |
| % | % | Custos diretos complementares | 2 % | 75.73 | 1.51 |
|  |  | Custos diretos |  |  | 77.24 |
