# Borda de travessas de madeira

- Propriedade do ficheiro: CYPE INGENIEROS, S.A.
- Formato: FIEBDC-3/2002
- Âmbito geográfico: Brasil
- Moeda: BRL
- Custos indiretos: 3.00 %
- Despesas gerais: 13.00 %
- Lucro: 6.00 %
- IVA: 17.00 %

## M Pisos urbanos

### ML Bordas e limites de pisos

#### MLD Bordas

**MLD010** m Borda de travessas de madeira.
Formação de borda e limite de piso através de uma travessa de madeira de carvalho envelhecida, de 18x12 cm, colocada horizontalmente sobre o terreno. Inclusive marcação, escavação manual do terreno, selecção e corte de travessas limpeza do material sobrante., enchimento e compactação do terreno contíguo à borda já colocada e eliminação e limpeza do material sobrante.
Inclui: Marcação. Escavação e preparação do terreno. Disposição, aprumo e nivelamento. Enchimento da vala e compactação do terreno. Eliminação e limpeza do material sobrante.
Critério de medição de projeto: Comprimento medido segundo documentação gráfica de Projeto.
Critério de quantitativos de obra: Medir-se-á o comprimento realmente executado segundo especificações de Projeto.

| Código | Un | Descrição | Rendimento | Preço | Importância |
|---|---|---|---|---|---|
| mt18bma010e | m | Travessa de madeira de carvalho envelhecida, de 18x12 cm. (material) | 1.200 | 30.77 | 36.92 |
| op00cla010 |  | Pregador pneumático pneumática. | 1.000 | 0.00 | 0.00 |
| op00sie010 |  | Serra tico-tico. | 1.000 | 0.00 | 0.00 |
| op00tal010 |  | Furadeira. | 1.000 | 0.00 | 0.00 |
| op00ato010 |  | Parafusadeira. | 1.000 | 0.00 | 0.00 |
| mo087 | h | Ajudante de obras de construção civil. (mão de obra) | 0.345 | 31.49 | 10.86 |
| % | % | Custos diretos complementares | 2 % | 47.78 | 0.96 |
|  |  | Custos diretos |  |  | 48.74 |
