# Cobrimento protetor de anel perimetral de tronco de árvore

- Propriedade do ficheiro: CYPE INGENIEROS, S.A.
- Formato: FIEBDC-3/2002
- Âmbito geográfico: Brasil
- Moeda: BRL
- Custos indiretos: 3.00 %
- Despesas gerais: 13.00 %
- Lucro: 6.00 %
- IVA: 17.00 %

## M Pisos urbanos

### MP Pisos urbanos

#### MPD Drenantes

**MPD025** m² Cobrimento protetor de anel perimetral de tronco de árvore.
Cobrimento protetor de anel perimetral de tronco de árvore para permitir o seu crescimento, realizado através de espalhamento de argamassa realizada "in loco" à base de resina epóxi bicomponente e granulados de cortiça natural, procedente de painéis reciclados, sem aditivos, cor preto, de granulometria compreendida entre 3 e 5 mm, densidade entre 72 e 80 kg/m³ e condutibilidade térmica 0,043 W/(mK), com meios manuais, até formar uma camada uniforme de 20 mm de espessura mínima.
Inclui: Espalhamento da camada de proteção.
Critério de medição de projeto: Superfície medida segundo documentação gráfica de Projeto.
Critério de quantitativos de obra: Medir-se-á a superfície realmente executada segundo especificações de Projeto.

| Código | Un | Descrição | Rendimento | Preço | Importância |
|---|---|---|---|---|---|
| mt16fso010ef | m³ | Granulados de cortiça natural, procedente de painéis reciclados, sem aditivos, cor preto, de granulometria compreendida entre 3 e 5 mm, densidade entre 72 e 80 kg/m³ e condutibilidade térmica 0,043 W/(mK). (material) | 0.012 | 1284.03 | 15.41 |
| mt47pcd020a | kg | Resina epóxi bicomponente. (material) | 1.000 | 204.43 | 204.43 |
| op00tal020 |  | Furadeira com misturador. | 1.000 | 0.00 | 0.00 |
| mo040 | h | Jardineiro. (mão de obra) | 0.575 | 32.24 | 18.54 |
| mo086 | h | Ajudante de jardineiro. (mão de obra) | 0.575 | 30.23 | 17.38 |
| % | % | Custos diretos complementares | 2 % | 255.76 | 5.12 |
|  |  | Custos diretos |  |  | 260.88 |
