# Piso drenante, com grelha alveolar e grama

- Propriedade do ficheiro: CYPE INGENIEROS, S.A.
- Formato: FIEBDC-3/2002
- Âmbito geográfico: Brasil
- Moeda: BRL
- Custos indiretos: 3.00 %
- Despesas gerais: 13.00 %
- Lucro: 6.00 %
- IVA: 17.00 %

## M Pisos urbanos

### MP Pisos urbanos

#### MPD Drenantes

**MPD210** m² Piso drenante, com grelha alveolar e grama.
Piso drenante, para tráfego de pedestres, com uma resistência à compressão de 400 N/mm², formado por geotêxtil não tecido composto por fibras de poliéster entrelaçadas, (120 g/m²), camada de drenagem compactada de brita filtrante não selecionada, de 20 cm de espessura, geotêxtil não tecido composto por fibras de poliéster entrelaçadas, (120 g/m²), camada de nivelação compactada de areia com granulometria de 0 a 5 mm de diâmetro, limpa, de 4 cm de espessura, painel alveolar de polietileno e polipropileno, de 49,2x49,2x3,9 cm, cor verde, com geotêxtil de polipropileno incorporado em uma das suas faces e camada de enchimento de terra vegetal crivada e mistura de sementes para grama cobrindo a placa alveolar.
Inclui: Transporte e descarga do material ao local de trabalho. Espalhamento e compactação da camada de drenagem. Espalhamento e compactação da camada de nivelação. Marcação e corte das grelhas alveolares. Disposição das grelhas alveolares. Adubação do fundo e espalhamento da camada de enchimento. Distribuição de sementes. Tapamento com húmus. Primeira irrigação.
Critério de medição de projeto: Superfície medida segundo documentação gráfica de Projeto.
Critério de quantitativos de obra: Medir-se-á a superfície realmente executada segundo especificações de Projeto.

| Código | Un | Descrição | Rendimento | Preço | Importância |
|---|---|---|---|---|---|
| mt14gso020aaa | m² | Geotêxtil não tecido composto por fibras de poliéster entrelaçadas, com uma resistência à tração longitudinal de 1,22 kN/m, uma resistência à tração transversal de 1,44 kN/m, uma abertura de cone ao ensaio de perfuração dinâmica segundo ISO 13433 inferior a 45 mm, resistência CBR ao punçoamento 0,3 kN e uma massa superficial de 120 g/m². (material) | 2.100 | 3.38 | 7.10 |
| mt01ard030b | t | Brita filtrante não selecionada. (material) | 0.200 | 53.50 | 10.70 |
| mt01ara010a | m³ | Areia com granulometria de 0 a 5 mm de diâmetro, limpa. (material) | 0.040 | 40.40 | 1.62 |
| mt18rap020o | m² | Painel alveolar de polietileno e polipropileno, de 49,2x49,2x3,9 cm, cor verde, com geotêxtil de polipropileno incorporado em uma das suas faces, para estabilização de pisos drenantes com grama. (material) | 1.050 | 56.80 | 59.64 |
| mt48tie030a | m³ | Terra vegetal crivada, fornecida a granel. (material) | 0.100 | 60.13 | 6.01 |
| mt48tis010a | kg | Mistura de sementes para grama. (material) | 0.400 | 15.91 | 6.36 |
| mt48tif020a | kg | Adubo para pré-sementeira de grama. (material) | 0.035 | 3.66 | 0.13 |
| mt48tie040 | kg | Húmus limpo crivado. (material) | 5.000 | 0.09 | 0.45 |
| mt08aaa010a | m³ | Água. (material) | 0.500 | 3.81 | 1.91 |
| mq01pan070b | h | Mini pá carregadeira sobre pneus, de 52 kW/1 m³ kW. (equipamento) | 0.026 | 143.26 | 3.72 |
| mq02rod010d | h | Placa vibratória de condução manual, de 300 kg, largura de trabalho 70 cm, reversível. (equipamento) | 0.029 | 27.86 | 0.81 |
| op00amo010 |  | Esmerilhadeira. | 1.000 | 0.00 | 0.00 |
| mo041 | h | Oficial de obras de construção civil. (mão de obra) | 0.230 | 33.34 | 7.67 |
| mo087 | h | Ajudante de obras de construção civil. (mão de obra) | 0.460 | 31.49 | 14.49 |
| mo040 | h | Jardineiro. (mão de obra) | 0.230 | 33.34 | 7.67 |
| mo115 | h | Operário jardineiro. (mão de obra) | 0.460 | 28.94 | 13.31 |
| % | % | Custos diretos complementares | 2 % | 141.59 | 2.83 |
|  |  | Custos diretos |  |  | 144.42 |
