# Piso com peças irregulares de pedra natural

- Propriedade do ficheiro: CYPE INGENIEROS, S.A.
- Formato: FIEBDC-3/2002
- Âmbito geográfico: Brasil
- Moeda: BRL
- Custos indiretos: 3.00 %
- Despesas gerais: 13.00 %
- Lucro: 6.00 %
- IVA: 17.00 %

## M Pisos urbanos

### MP Pisos urbanos

#### MPP De pedra natural

**MPP040** m² Piso com peças irregulares de pedra natural.
Piso com peças irregulares de ardósia, de entre 3 e 4 cm de espessura, acabamento natural, assentamento com argamassa bastarda de cimento CEM II/A-L 32,5 R, cal e areia, M-5 e rejuntamento com o mesmo material. Incluindo preparação prévia das pedras, cortes, arremates de cantos, realização de encontros com outros materiais, juntas e limpeza final.
Inclui: Preparação da superfície suporte. Preparação das peças. Colocação das peças. Rejuntamento. Limpeza.
Critério de medição de projeto: Superfície medida em projeção horizontal, segundo documentação gráfica de Projeto.
Critério de quantitativos de obra: Medir-se-á, em projeção horizontal, a superfície realmente executada segundo especificações de Projeto.

| Código | Un | Descrição | Rendimento | Preço | Importância |
|---|---|---|---|---|---|
| mt19cir010c | m² | Peças irregulares de ardósia, de entre 3 e 4 cm de espessura, acabamento natural. (material) | 1.050 | 103.92 | 109.12 |
| mt09mor020b | m³ | Argamassa bastarda de cimento CEM II/A-L 32,5 R, cal e areia, tipo M-5, confeccionada em obra com 250 kg/m³ de cimento e uma proporção em volume 1:1:7. (material) | 0.030 | 356.35 | 10.69 |
| mt08aaa010a | m³ | Água. (material) | 0.020 | 3.77 | 0.08 |
| op00sie030 |  | Serra de disco de diamante, para mesa de trabalho, de corte úmido. | 1.000 | 0.00 | 0.00 |
| op00tal010 |  | Furadeira. | 1.000 | 0.00 | 0.00 |
| mo022 | h | Colocador de pedra natural. (mão de obra) | 0.575 | 32.24 | 18.54 |
| mo060 | h | Ajudante de colocador de pedra natural. (mão de obra) | 0.575 | 30.23 | 17.38 |
| mo113 | h | Auxiliar de serviços gerais. (mão de obra) | 0.115 | 27.81 | 3.20 |
| % | % | Custos diretos complementares | 2 % | 159.01 | 3.18 |
|  |  | Custos diretos |  |  | 162.19 |
