# Marcação de setas e inscrições em vias

- Propriedade do ficheiro: CYPE INGENIEROS, S.A.
- Formato: FIEBDC-3/2002
- Âmbito geográfico: Brasil
- Moeda: BRL
- Custos indiretos: 3.00 %
- Despesas gerais: 13.00 %
- Lucro: 6.00 %
- IVA: 17.00 %

## M Pisos urbanos

### MS Sinalização viária

#### MSH Sinalização horizontal

**MSH030** m² Marcação de setas e inscrições em vias.
Aplicação mecânica com máquina de acionamento manual de tinta alcídica cor branca, para marcação de setas e inscrições em vias. Inclusive microesferas de vidro, para conseguir efeito retrorreflectora em seco.
Inclui: Varredura através de varredora mecânica. Pré-marcação. Aplicação mecânica da mistura com máquina de acionamento manual.
Critério de medição de projeto: Superfície medida segundo documentação gráfica de Projeto.
Critério de quantitativos de obra: Será medida a superfície realmente fresada segundo especificações de Projeto.

| Código | Un | Descrição | Rendimento | Preço | Importância |
|---|---|---|---|---|---|
| mt27mvh030a | kg | Tinta alcídica cor branca. (material) | 0.720 | 8.98 | 6.47 |
| mt27mvh100a | kg | Microesferas de vidro. (material) | 0.480 | 4.46 | 2.14 |
| mq11bar010 | h | Varredora rebocada com motor auxiliar. (equipamento) | 0.001 | 244.00 | 0.24 |
| mq08war010a | h | Máquina manual, para pintar marcas rodoviárias sobre faixa de rodagem. (equipamento) | 0.006 | 122.97 | 0.74 |
| mo041 | h | Oficial de obras de construção civil. (mão de obra) | 0.040 | 32.24 | 1.29 |
| mo087 | h | Ajudante de obras de construção civil. (mão de obra) | 0.080 | 30.23 | 2.42 |
| % | % | Custos diretos complementares | 2 % | 13.30 | 0.27 |
|  |  | Custos diretos |  |  | 13.57 |
