# Geocomposto para vala drenante

- Propriedade do ficheiro: CYPE INGENIEROS, S.A.
- Formato: FIEBDC-3/2002
- Âmbito geográfico: Brasil
- Moeda: BRL
- Custos indiretos: 3.00 %
- Despesas gerais: 13.00 %
- Lucro: 6.00 %
- IVA: 17.00 %

## N Isolamentos e impermeabilizações

### NG Geosintéticos

#### NGC Geocompostos

**NGC020** m Geocomposto para vala drenante.
Geocomposto drenante, formado por um núcleo semi-rígido drenante, de estrutura alveolar dupla bicúspide de polietileno de alta densidade, totalmente envolvido em um geotêxtil à base de filamentos de polipropileno não tecido, com um saco na parte inferior, desenhada como dispositivo coletor para conter a correspondente tubulação de drenagem, com uma capacidade drenante de 0,85 l/m·s (pressão 20kPa, gradiente i=1), com uma resistência à tração longitudinal de 20,6 kN/m, uma resistência à tração transversal de 20,3 kN/m e 5 mm de espessura, para vala drenante de 30 cm de profundidade com tubulação de 110 mm de diâmetro. Colocação em obra: com sobreposições e com rosetas (2 ud/m).
Inclui: Colocação do geocomposto. Resolução de sobreposições e uniões. Resolução de pontos singulares. Fixação do geocomposto.
Critério de medição de projeto: Comprimento medido segundo documentação gráfica de Projeto.
Critério de quantitativos de obra: Medir-se-á o comprimento realmente executado segundo especificações de Projeto.

| Código | Un | Descrição | Rendimento | Preço | Importância |
|---|---|---|---|---|---|
| mt14geo020aa | m | Geocomposto drenante, formado por um núcleo semi-rígido drenante, de estrutura alveolar dupla bicúspide de polietileno de alta densidade, totalmente envolvido em um geotêxtil à base de filamentos de polipropileno não tecido, com um saco na parte inferior, desenhada como dispositivo coletor para conter a correspondente tubulação de drenagem, com uma capacidade drenante de 0,85 l/m·s (pressão 20kPa, gradiente i=1), com uma resistência à tração longitudinal de 20,6 kN/m, uma resistência à tração transversal de 20,3 kN/m e 5 mm de espessura, para vala drenante de 30 cm de profundidade. (material) | 1.100 | 26.24 | 28.86 |
| mt15pao010a | Un | Roseta, para fixação de lâmina drenante. (material) | 2.000 | 0.15 | 0.30 |
| mo041 | h | Oficial de obras de construção civil. (mão de obra) | 0.009 | 32.24 | 0.29 |
| mo087 | h | Ajudante de obras de construção civil. (mão de obra) | 0.009 | 30.23 | 0.27 |
| % | % | Custos diretos complementares | 2 % | 29.72 | 0.59 |
|  |  | Custos diretos |  |  | 30.31 |
