# Impermeabilização do terreno com tela de polietileno

- Propriedade do ficheiro: CYPE INGENIEROS, S.A.
- Formato: FIEBDC-3/2002
- Âmbito geográfico: Brasil
- Moeda: BRL
- Custos indiretos: 3.00 %
- Despesas gerais: 13.00 %
- Lucro: 6.00 %
- IVA: 17.00 %

## N Isolamentos e impermeabilizações

### NG Geosintéticos

#### NGL Geomembranas

**NGL020** m² Impermeabilização do terreno com tela de polietileno.
Impermeabilização do terreno com tela de polietileno de alta densidade (PEAD/HDPE) obtida através de processo de calandragem, de 1,5 mm de espessura, cor preto. Colocação em obra: com sobreposições diretamente sobre o terreno fixada em sobreposição e bordas através de solda termoplástica, em uma área de trabalho com superfície maior que 1000 m².
Inclui: Colocação da lâmina impermeabilizante. Resolução de sobreposições e uniões.
Critério de medição de projeto: Superfície medida segundo documentação gráfica de Projeto.
Critério de quantitativos de obra: Medir-se-á a superfície realmente executada segundo especificações de Projeto, incluindo as entregas e as sobreposições.

| Código | Un | Descrição | Rendimento | Preço | Importância |
|---|---|---|---|---|---|
| mt16png030b | m² | Tela de polietileno de alta densidade (PEAD/HDPE) obtida através de processo de calandragem, de 1,5 mm de espessura, cor preto, 945 kg/m³ de densidade, com um conteúdo mínimo de carbono de 2% e alongamento na ruptura >= 800%, com resistência aos raios UV e à intempérie. (material) | 1.080 | 15.24 | 16.46 |
| mq01exn050c | h | Retroescavadeira sobre pneus, de 85 kW, com martelo rompedor. (equipamento) | 0.022 | 266.43 | 5.86 |
| mq08sol040 | h | Equipamentos e elementos auxiliares para solda de materiais termoplásticos. (equipamento) | 0.017 | 56.03 | 0.95 |
| mo029 | h | Aplicador de lâminas impermeabilizantes. (mão de obra) | 0.069 | 32.24 | 2.22 |
| mo067 | h | Ajudante de aplicador de lâminas impermeabilizantes. (mão de obra) | 0.115 | 30.23 | 3.48 |
| % | % | Custos diretos complementares | 2 % | 28.97 | 0.58 |
|  |  | Custos diretos |  |  | 29.55 |
