# Camada separadora: tela de polietileno

- Propriedade do ficheiro: CYPE INGENIEROS, S.A.
- Formato: FIEBDC-3/2002
- Âmbito geográfico: Brasil
- Moeda: BRL
- Custos indiretos: 3.00 %
- Despesas gerais: 13.00 %
- Lucro: 6.00 %
- IVA: 17.00 %

## N Isolamentos e impermeabilizações

### NG Geosintéticos

#### NGL Geomembranas

**NGL010** m² Camada separadora: tela de polietileno.
Filme impermeável de polietileno de baixa densidade (LDPE) de 0,1 mm de espessura e 100 g/m² de massa superficial, cor preto. Colocação em obra: com sobreposições, diretamente sobre o terreno, sobre um enrocamento ou sobre uma superfície de concreto.
Inclui: Colocação da lâmina separadora. Resolução de sobreposições e uniões.
Critério de medição de projeto: Superfície medida segundo documentação gráfica de Projeto.
Critério de quantitativos de obra: Medir-se-á a superfície realmente executada segundo especificações de Projeto, incluindo as entregas e as sobreposições.

| Código | Un | Descrição | Rendimento | Preço | Importância |
|---|---|---|---|---|---|
| mt16png020a | m² | Filme impermeável de polietileno de baixa densidade (LDPE) de 0,1 mm de espessura e 100 g/m² de massa superficial, cor preto. (material) | 1.150 | 4.17 | 4.80 |
| mo020 | h | Pedreiro. (mão de obra) | 0.034 | 32.24 | 1.10 |
| mo113 | h | Auxiliar de serviços gerais. (mão de obra) | 0.017 | 27.81 | 0.47 |
| % | % | Custos diretos complementares | 2 % | 6.37 | 0.13 |
|  |  | Custos diretos |  |  | 6.50 |
