# Impermeabilização de balsa ou pequeno embalse, com geotêxtil e geomembrana

- Propriedade do ficheiro: CYPE INGENIEROS, S.A.
- Formato: FIEBDC-3/2002
- Âmbito geográfico: Brasil
- Moeda: BRL
- Custos indiretos: 3.00 %
- Despesas gerais: 13.00 %
- Lucro: 6.00 %
- IVA: 17.00 %

## N Isolamentos e impermeabilizações

### NI Impermeabilizações

#### NIB Obras hidráulicas

**NIB010** m² Impermeabilização de balsa ou pequeno embalse, com geotêxtil e geomembrana.
Impermeabilização de balsa ou pequeno embalse de água não potável, com geomembrana homogênea de policloreto de vinila plastificado (PVC-P), reforçada com feltro de poliéster não tecido de fio contínuo, com resistência à intempérie, de 1,2 mm de espessura, cor azul, com uma densidade de 1240 kg/m³ segundo ISO 1183, resistência CBR ao punçoamento de 2,7 kN segundo ISO 12236 e uma resistência ao rasgamento superior a 150 kN/m, colocada com sobreposições, sem aderir ao suporte, sobre geotêxtil não tecido sintético, termosoldado, de polipropileno, com uma resistência à tração longitudinal de 8,0 kN/m, uma resistência à tração transversal de 10,1 kN/m, uma abertura de cone ao ensaio de perfuração dinâmica segundo ISO 13433 inferior a 40 mm, resistência CBR ao punçoamento 0,3 kN e uma massa superficial de 120 g/m².
Inclui: Limpeza prévia da superfície suporte. Implantação e corte. Colocação do geotêxtil. Colocação da impermeabilização. Resolução das uniões.
Critério de medição de projeto: Superfície medida segundo documentação gráfica de Projeto.
Critério de quantitativos de obra: Medir-se-á a superfície realmente executada segundo especificações de Projeto.

| Código | Un | Descrição | Rendimento | Preço | Importância |
|---|---|---|---|---|---|
| mt14gso030aaae | m² | Geotêxtil não tecido sintético, termosoldado, de polipropileno, com uma resistência à tração longitudinal de 8 kN/m, uma resistência à tração transversal de 10,1 kN/m, uma abertura de cone ao ensaio de perfuração dinâmica segundo ISO 13433 inferior a 40 mm, resistência CBR ao punçoamento 0,3 kN e uma massa superficial de 120 g/m². (material) | 1.100 | 7.23 | 7.95 |
| mt15dag030b | m² | Geomembrana homogênea de policloreto de vinila plastificado (PVC-P), reforçada com feltro de poliéster não tecido de fio contínuo, com resistência à intempérie, de 1,2 mm de espessura, cor azul, com uma densidade de 1240 kg/m³ segundo ISO 1183, resistência CBR ao punçoamento de 2,7 kN segundo ISO 12236 e uma resistência ao rasgamento superior a 150 kN/m, fornecida em rolos de 2,05 m de largura e 150 m de comprimento. (material) | 1.100 | 59.67 | 65.64 |
| op00pis010 |  | Pistola de ar quente para solda de materiais termoplásticos. | 1.000 | 0.00 | 0.00 |
| mo029 | h | Aplicador de lâminas impermeabilizantes. (mão de obra) | 0.184 | 32.24 | 5.93 |
| mo067 | h | Ajudante de aplicador de lâminas impermeabilizantes. (mão de obra) | 0.184 | 30.23 | 5.56 |
| % | % | Custos diretos complementares | 2 % | 85.08 | 1.70 |
|  |  | Custos diretos |  |  | 86.78 |
