# Impermeabilização de canal, com geotêxtil e geomembrana

- Propriedade do ficheiro: CYPE INGENIEROS, S.A.
- Formato: FIEBDC-3/2002
- Âmbito geográfico: Brasil
- Moeda: BRL
- Custos indiretos: 3.00 %
- Despesas gerais: 13.00 %
- Lucro: 6.00 %
- IVA: 17.00 %

## N Isolamentos e impermeabilizações

### NI Impermeabilizações

#### NIB Obras hidráulicas

**NIB020** m² Impermeabilização de canal, com geotêxtil e geomembrana.
Impermeabilização de canal de água potável, com geomembrana homogênea de policloreto de vinila plastificado (PVC-P), de 1,2 mm de espessura, cor cinza, com uma densidade de 1240 kg/m³ segundo ISO 1183 e resistência CBR ao punçoamento de 1,8 kN segundo ISO 12236, colocada com sobreposições, sem aderir ao suporte, sobre geotêxtil não tecido sintético, termosoldado, de polipropileno, com uma resistência à tração longitudinal de 35,0 kN/m, uma resistência à tração transversal de 45,0 kN/m, uma abertura de cone ao ensaio de perfuração dinâmica segundo ISO 13433 inferior a 0 mm, resistência CBR ao punçoamento 1,8 kN e uma massa superficial de 500 g/m².
Inclui: Limpeza prévia da superfície suporte. Implantação e corte. Colocação do geotêxtil. Colocação da impermeabilização. Resolução das uniões.
Critério de medição de projeto: Superfície medida segundo documentação gráfica de Projeto.
Critério de quantitativos de obra: Medir-se-á a superfície realmente executada segundo especificações de Projeto.

| Código | Un | Descrição | Rendimento | Preço | Importância |
|---|---|---|---|---|---|
| mt14gso030fkJa | m² | Geotêxtil não tecido sintético, termosoldado, de polipropileno, com uma resistência à tração longitudinal de 35 kN/m, uma resistência à tração transversal de 45 kN/m, uma abertura de cone ao ensaio de perfuração dinâmica segundo ISO 13433 inferior a 0 mm, resistência CBR ao punçoamento 1,8 kN e uma massa superficial de 500 g/m². (material) | 1.100 | 29.78 | 32.76 |
| mt15dag010a | m² | Geomembrana homogênea de policloreto de vinila plastificado (PVC-P), de 1,2 mm de espessura, cor cinza, com uma densidade de 1240 kg/m³ segundo ISO 1183 e resistência CBR ao punçoamento de 1,8 kN segundo ISO 12236, fornecida em rolos de 2,05 m de largura e 150 m de comprimento. (material) | 1.100 | 59.88 | 65.87 |
| op00pis010 |  | Pistola de ar quente para solda de materiais termoplásticos. | 1.000 | 0.00 | 0.00 |
| mo029 | h | Aplicador de lâminas impermeabilizantes. (mão de obra) | 0.207 | 32.24 | 6.67 |
| mo067 | h | Ajudante de aplicador de lâminas impermeabilizantes. (mão de obra) | 0.207 | 30.23 | 6.26 |
| % | % | Custos diretos complementares | 2 % | 111.56 | 2.23 |
|  |  | Custos diretos |  |  | 113.79 |
