# Impermeabilização de tubulação ou coletor de concreto, com tinta epóxi

- Propriedade do ficheiro: CYPE INGENIEROS, S.A.
- Formato: FIEBDC-3/2002
- Âmbito geográfico: Brasil
- Moeda: BRL
- Custos indiretos: 3.00 %
- Despesas gerais: 13.00 %
- Lucro: 6.00 %
- IVA: 17.00 %

## N Isolamentos e impermeabilizações

### NI Impermeabilizações

#### NIB Obras hidráulicas

**NIB040** m² Impermeabilização de tubulação ou coletor de concreto, com tinta epóxi.
Impermeabilização de tubulação ou coletor de concreto, através da aplicação de uma demão de fundo de tinta impermeabilizante bicomponente, à base de resina epóxi e betume, diluída com 25% de água, e uma demão de acabamento com o mesmo produto sem diluir, (rendimento: 0,25 kg/m² cada demão).
Inclui: Limpeza geral da superfície suporte. Preparação da mistura. Aplicação da demão de fundo.
Critério de medição de projeto: Superfície medida segundo documentação gráfica de Projeto.
Critério de quantitativos de obra: Medir-se-á a superfície realmente executada segundo especificações de Projeto.

| Código | Un | Descrição | Rendimento | Preço | Importância |
|---|---|---|---|---|---|
| mt27upx200a | kg | Tinta impermeabilizante bicomponente, à base de resina epóxi e betume, para aplicar com trincha, rolo ou pistola. (material) | 0.500 | 18.97 | 9.49 |
| mo032 | h | Aplicador de produtos impermeabilizantes. (mão de obra) | 0.172 | 32.24 | 5.55 |
| mo070 | h | Ajudante de aplicador de produtos impermeabilizantes. (mão de obra) | 0.172 | 30.23 | 5.20 |
| % | % | Custos diretos complementares | 2 % | 20.24 | 0.40 |
|  |  | Custos diretos |  |  | 20.64 |
