# Equipamento biosaudável, tipo rotação de cintura

- Propriedade do ficheiro: CYPE INGENIEROS, S.A.
- Formato: FIEBDC-3/2002
- Âmbito geográfico: Brasil
- Moeda: BRL
- Custos indiretos: 3.00 %
- Despesas gerais: 13.00 %
- Lucro: 6.00 %
- IVA: 17.00 %

## T Equipamento urbano

### TB Parques biosaudáveis

#### TBM Para adultos

**TBM050** Un Equipamento biosaudável, tipo rotação de cintura.
Equipamento biosaudável, tipo rotação de cintura, para um usuário, de tubo de aço galvanizado pintado com tinta de poliéster, de 34x66x123 cm. Colocação em obra: com buchas químicas, sobre uma base de concreto.
Inclui: Marcação. Escavação. Concretagem da base de apoio. Fixação do equipamento biosaudável.
Critério de medição de projeto: Número de unidades previstas, segundo documentação gráfica de Projeto.
Critério de quantitativos de obra: Medir-se-á o número de unidades realmente executadas segundo especificações de Projeto.

| Código | Un | Descrição | Rendimento | Preço | Importância |
|---|---|---|---|---|---|
| mt10hmf060ana | m³ | Concreto simples C20 classe de agressividade ambiental I e tipo de ambiente rural, brita 1, consistência S50, dosado em central, segundo ABNT NBR 8953. (material) | 0.113 | 314.35 | 35.52 |
| mt50spl105b | Un | Fixação composta por bucha química, arruela e parafuso de aço. (material) | 4.000 | 14.34 | 57.36 |
| mt52jbs110a | Un | Equipamento biosaudável, tipo rotação de cintura, para um usuário, formado por poste de tubo de aço galvanizado pintado com tinta de poliéster, estrutura suporte tubular, apoia-pés de polietileno e parafusos de aço inoxidável, de 34x66x123 cm, com zona de segurança de 10 m²; para a realização de exercício para melhorar a flexibilidade da musculatura oblíqua da coluna. (material) | 1.000 | 1315.17 | 1315.17 |
| op00tal010 |  | Furadeira. | 1.000 | 0.00 | 0.00 |
| op00ato010 |  | Parafusadeira. | 1.000 | 0.00 | 0.00 |
| mo041 | h | Oficial de obras de construção civil. (mão de obra) | 1.954 | 32.24 | 63.00 |
| mo087 | h | Ajudante de obras de construção civil. (mão de obra) | 1.954 | 30.23 | 59.07 |
| % | % | Custos diretos complementares | 2 % | 1530.12 | 30.60 |
|  |  | Custos diretos |  |  | 1560.72 |
