# Barra de equilíbrio

- Propriedade do ficheiro: CYPE INGENIEROS, S.A.
- Formato: FIEBDC-3/2002
- Âmbito geográfico: Brasil
- Moeda: BRL
- Custos indiretos: 3.00 %
- Despesas gerais: 13.00 %
- Lucro: 6.00 %
- IVA: 17.00 %

## T Equipamento urbano

### TD Equipamentos esportivos

#### TDA Circuito de exercícios a pé

**TDA010** Un Barra de equilíbrio.
Barra de equilíbrio de madeira de pinho silvestre, tratada em autoclave, com classe de risco 4, acabamento com verniz protetor, formada por uma barra quadrada de 0,15 m de lado e 3,00 m de comprimento, apoiada sobre dois postes, com parafusos de aço galvanizado, embutidos e protegidos com tampas de segurança, para utilizadores de mais de 12 anos, com zona de segurança de 19,50 m² e 0,40 m de altura livre de queda, fixada a uma base de concreto C20 classe de agressividade ambiental I e tipo de ambiente rural, brita 1, consistência S50. Inclusive marcação, escavação manual do terreno e fixação do equipamento esportivo. Totalmente montada e testada.
Inclui: Marcação. Escavação com meios manuais. Concretagem da base de apoio. Montagem e fixação do equipamento esportivo.
Critério de medição de projeto: Número de unidades previstas, segundo documentação gráfica de Projeto.
Critério de quantitativos de obra: Medir-se-á o número de unidades realmente executadas segundo especificações de Projeto.

| Código | Un | Descrição | Rendimento | Preço | Importância |
|---|---|---|---|---|---|
| mt10hmf060ana | m³ | Concreto simples C20 classe de agressividade ambiental I e tipo de ambiente rural, brita 1, consistência S50, dosado em central, segundo ABNT NBR 8953. (material) | 0.300 | 314.35 | 94.31 |
| mt52dep010a | Un | Barra de equilíbrio de madeira de pinho silvestre, tratada em autoclave, com classe de risco 4, acabamento com verniz protetor, formada por uma barra quadrada de 0,15 m de lado e 3,00 m de comprimento, apoiada sobre dois postes, com parafusos de aço galvanizado, embutidos e protegidos com tampas de segurança, para utilizadores de mais de 12 anos, com zona de segurança de 19,50 m² e 0,40 m de altura livre de queda, inclusive elementos de fixação. (material) | 1.000 | 1464.90 | 1464.90 |
| op00tal010 |  | Furadeira. | 1.000 | 0.00 | 0.00 |
| op00ato010 |  | Parafusadeira. | 1.000 | 0.00 | 0.00 |
| mo041 | h | Oficial de obras de construção civil. (mão de obra) | 0.920 | 32.24 | 29.66 |
| mo087 | h | Ajudante de obras de construção civil. (mão de obra) | 1.379 | 30.23 | 41.69 |
| % | % | Custos diretos complementares | 2 % | 1630.56 | 32.61 |
|  |  | Custos diretos |  |  | 1663.17 |
