# Espaldar duplo

- Propriedade do ficheiro: CYPE INGENIEROS, S.A.
- Formato: FIEBDC-3/2002
- Âmbito geográfico: Brasil
- Moeda: BRL
- Custos indiretos: 3.00 %
- Despesas gerais: 13.00 %
- Lucro: 6.00 %
- IVA: 17.00 %

## T Equipamento urbano

### TD Equipamentos esportivos

#### TDA Circuito de exercícios a pé

**TDA090** Un Espaldar duplo.
Espaldar duplo para exercícios de estiramentos, formado por três postes quadrados de 0,15 m de lado e 2,50 m de altura vista, separados 1,00 m, de madeira de pinho silvestre, tratada em autoclave, com classe de risco 4, acabamento com verniz protetor, unidos através de barras paralelas de aço, com parafusos de aço galvanizado, embutidos e protegidos com tampas de segurança, para utilizadores de mais de 12 anos, com zona de segurança de 19,50 m² e 1,70 m de altura livre de queda, fixada a uma base de concreto C20 classe de agressividade ambiental I e tipo de ambiente rural, brita 1, consistência S50. Inclusive marcação, escavação manual do terreno e fixação do equipamento esportivo. Totalmente montado e testado.
Inclui: Marcação. Escavação com meios manuais. Concretagem da base de apoio. Montagem e fixação do equipamento esportivo.
Critério de medição de projeto: Número de unidades previstas, segundo documentação gráfica de Projeto.
Critério de quantitativos de obra: Medir-se-á o número de unidades realmente executadas segundo especificações de Projeto.

| Código | Un | Descrição | Rendimento | Preço | Importância |
|---|---|---|---|---|---|
| mt10hmf060ana | m³ | Concreto simples C20 classe de agressividade ambiental I e tipo de ambiente rural, brita 1, consistência S50, dosado em central, segundo ABNT NBR 8953. (material) | 0.600 | 316.71 | 190.03 |
| mt52dep090a | Un | Espaldar duplo para exercícios de estiramentos, formado por três postes quadrados de 0,15 m de lado e 2,50 m de altura vista, separados 1,00 m, de madeira de pinho silvestre, tratada em autoclave, com classe de risco 4, acabamento com verniz protetor, unidos através de barras paralelas de aço, com parafusos de aço galvanizado, embutidos e protegidos com tampas de segurança, para utilizadores de mais de 12 anos, com zona de segurança de 19,50 m² e 1,70 m de altura livre de queda, inclusive elementos de fixação. (material) | 1.000 | 5102.19 | 5102.19 |
| op00tal010 |  | Furadeira. | 1.000 | 0.00 | 0.00 |
| op00ato010 |  | Parafusadeira. | 1.000 | 0.00 | 0.00 |
| mo041 | h | Oficial de obras de construção civil. (mão de obra) | 2.529 | 32.24 | 81.53 |
| mo087 | h | Ajudante de obras de construção civil. (mão de obra) | 4.023 | 30.23 | 121.62 |
| % | % | Custos diretos complementares | 2 % | 5495.37 | 109.91 |
|  |  | Custos diretos |  |  | 5605.28 |
