# Tabela de basquetebol, anti-vandalismo

- Propriedade do ficheiro: CYPE INGENIEROS, S.A.
- Formato: FIEBDC-3/2002
- Âmbito geográfico: Brasil
- Moeda: BRL
- Custos indiretos: 3.00 %
- Despesas gerais: 13.00 %
- Lucro: 6.00 %
- IVA: 17.00 %

## T Equipamento urbano

### TD Equipamentos esportivos

#### TDG Jogos esportivos

**TDG030** Un Tabela de basquetebol, anti-vandalismo.
Tabela fixa de basquetebol, anti-vandalismo, de 3,95 m de altura formada por: poste de tubo de aço de 120 mm de diâmetro e 4 mm de espessura, com curva soldada, quadro de tubo retangular de 50x30 cm e tirantes de tubo de aço, tudo pintado com pó de poliéster, tabela metálico tipo leque, de 120x90 cm, marco reforçado de aço colocado a uma altura de 3,05 m e rede de cabo de aço plastificado, para utilizadores de mais de 8 anos, embutida 70 cm en uma base de concreto C20 classe de agressividade ambiental I e tipo de ambiente rural, brita 1, consistência S50.
Critérios considerados na determinação do preço da unidade de obra: O preço inclui a escavação.
Inclui: Marcação. Escavação com meios manuais. Concretagem da base de apoio. Montagem e fixação do equipamento esportivo. Verificação do seu correto funcionamento.
Critério de medição de projeto: Número de unidades previstas, segundo documentação gráfica de Projeto.
Critério de quantitativos de obra: Medir-se-á o número de unidades realmente executadas segundo especificações de Projeto.

| Código | Un | Descrição | Rendimento | Preço | Importância |
|---|---|---|---|---|---|
| mt52dep240a | Un | Tabela fixa de basquetebol, anti-vandalismo, de 3,95 m de altura formada por: poste de tubo de aço de 120 mm de diâmetro e 4 mm de espessura, com curva soldada, quadro de tubo retangular de 50x30 cm e tirantes de tubo de aço, tudo pintado com pó de poliéster, tabela metálico tipo leque, de 120x90 cm, marco reforçado de aço colocado a uma altura de 3,05 m e rede de cabo de aço plastificado, para utilizadores de mais de 8 anos. (material) | 1.000 | 4789.81 | 4789.81 |
| mt10hmf060ana | m³ | Concreto simples C20 classe de agressividade ambiental I e tipo de ambiente rural, brita 1, consistência S50, dosado em central, segundo ABNT NBR 8953. (material) | 0.340 | 316.71 | 107.68 |
| mo041 | h | Oficial de obras de construção civil. (mão de obra) | 1.724 | 32.24 | 55.58 |
| mo087 | h | Ajudante de obras de construção civil. (mão de obra) | 2.299 | 30.23 | 69.50 |
| mo011 | h | Montador. (mão de obra) | 2.874 | 40.91 | 117.58 |
| mo080 | h | Ajudante de montador. (mão de obra) | 2.874 | 30.23 | 86.88 |
| % | % | Custos diretos complementares | 2 % | 5227.03 | 104.54 |
|  |  | Custos diretos |  |  | 5331.57 |
