# Banco de polietileno reciclado

- Propriedade do ficheiro: CYPE INGENIEROS, S.A.
- Formato: FIEBDC-3/2002
- Âmbito geográfico: Brasil
- Moeda: BRL
- Custos indiretos: 3.00 %
- Despesas gerais: 13.00 %
- Lucro: 6.00 %
- IVA: 17.00 %

## T Equipamento urbano

### TM Mobiliário urbano

#### TMB Bancos, cadeiras e mesas

**TMB045** Un Banco de polietileno reciclado.
Banco de 2400x600x486 cm, com assento de polietileno reciclado e base de concreto pré-fabricado, com uma percentagem mínima de agregados reciclados de 30%, acabamento sem tratar.
Inclui: Marcação. Colocação.
Critério de medição de projeto: Número de unidades previstas, segundo documentação gráfica de Projeto.
Critério de quantitativos de obra: Medir-se-á o número de unidades realmente executadas segundo especificações de Projeto.

| Código | Un | Descrição | Rendimento | Preço | Importância |
|---|---|---|---|---|---|
| mt52ban030a | Un | Banco de 2400x600x486 cm, com assento de polietileno reciclado e base de concreto pré-fabricado, com uma percentagem mínima de agregados reciclados de 30%, acabamento sem tratar, inclusive elementos de fixação. (material) | 1.000 | 3828.12 | 3828.12 |
| mq04cag010a | h | Caminhão com grua de carga máxima 6 t. (equipamento) | 0.979 | 215.59 | 211.06 |
| mo041 | h | Oficial de obras de construção civil. (mão de obra) | 1.023 | 33.34 | 34.11 |
| mo087 | h | Ajudante de obras de construção civil. (mão de obra) | 1.023 | 31.49 | 32.21 |
| % | % | Custos diretos complementares | 2 % | 4105.50 | 82.11 |
|  |  | Custos diretos |  |  | 4187.61 |
