# Mesa de concreto pré-fabricado

- Propriedade do ficheiro: CYPE INGENIEROS, S.A.
- Formato: FIEBDC-3/2002
- Âmbito geográfico: Brasil
- Moeda: BRL
- Custos indiretos: 3.00 %
- Despesas gerais: 13.00 %
- Lucro: 6.00 %
- IVA: 17.00 %

## T Equipamento urbano

### TM Mobiliário urbano

#### TMB Bancos, cadeiras e mesas

**TMB065** Un Mesa de concreto pré-fabricado.
Mesa para piquenique de concreto pré-fabricado, de 800x1600x760 cm, acabamento com trataiento anti-graffiti, cor branca.
Inclui: Marcação. Colocação.
Critério de medição de projeto: Número de unidades previstas, segundo documentação gráfica de Projeto.
Critério de quantitativos de obra: Medir-se-á o número de unidades realmente executadas segundo especificações de Projeto.

| Código | Un | Descrição | Rendimento | Preço | Importância |
|---|---|---|---|---|---|
| mt52mug205a | Un | Mesa para piquenique de concreto pré-fabricado, de 800x1600x760 cm, acabamento com trataiento anti-graffiti, cor branca. (material) | 1.000 | 1609.83 | 1609.83 |
| mq04cag010a | h | Caminhão com grua de carga máxima 6 t. (equipamento) | 0.506 | 215.59 | 109.09 |
| mo041 | h | Oficial de obras de construção civil. (mão de obra) | 0.529 | 33.34 | 17.64 |
| mo087 | h | Ajudante de obras de construção civil. (mão de obra) | 0.529 | 31.49 | 16.66 |
| % | % | Custos diretos complementares | 2 % | 1753.22 | 35.06 |
|  |  | Custos diretos |  |  | 1788.28 |
