# Contentor de carga traseira, de polietileno

- Propriedade do ficheiro: CYPE INGENIEROS, S.A.
- Formato: FIEBDC-3/2002
- Âmbito geográfico: Brasil
- Moeda: BRL
- Custos indiretos: 3.00 %
- Despesas gerais: 13.00 %
- Lucro: 6.00 %
- IVA: 17.00 %

## T Equipamento urbano

### TM Mobiliário urbano

#### TMC Contentores

**TMC010** Un Contentor de carga traseira, de polietileno.
Contentor de carga traseira de polietileno de alta densidade para coleta seletiva de papel e papelão, de 1045 l de capacidade e 440 kg de carga máxima, de 1077x1370x1325 mm, cor azul, provido de quatro rodas de 200 mm de diâmetro com jantes de polipropileno e cobertura de borracha maciça sobre eixo electrozincado, asas auxiliares, bandas reflectoras, pedal de abertura de tampa e fechadura.
Inclui: Descarga em obra. Montagem.
Critério de medição de projeto: Número de unidades previstas, segundo documentação gráfica de Projeto.
Critério de quantitativos de obra: Medir-se-á o número de unidades realmente executadas segundo especificações de Projeto.

| Código | Un | Descrição | Rendimento | Preço | Importância |
|---|---|---|---|---|---|
| mt52muc010ihhL | Un | Contentor de carga traseira de polietileno de alta densidade para coleta seletiva de papel e papelão, de 1045 l de capacidade e 440 kg de carga máxima, de 1077x1370x1325 mm, cor azul, resistente aos raios ultravioleta, à intempérie, às soluções ácidas e alcalinas, a fungos e bactérias e a detergentes, provido de quatro rodas de 200 mm de diâmetro com jantes de polipropileno e cobertura de borracha maciça sobre eixo electrozincado, asas auxiliares, bandas reflectoras, pedal de abertura de tampa e fechadura. (material) | 1.000 | 1046.06 | 1046.06 |
| mq04cag010a | h | Caminhão com grua de carga máxima 6 t. (equipamento) | 0.220 | 202.70 | 44.59 |
| mo087 | h | Ajudante de obras de construção civil. (mão de obra) | 0.230 | 30.23 | 6.95 |
| % | % | Custos diretos complementares | 2 % | 1097.60 | 21.95 |
|  |  | Custos diretos |  |  | 1119.55 |
