# Guarda contentor de madeira

- Propriedade do ficheiro: CYPE INGENIEROS, S.A.
- Formato: FIEBDC-3/2002
- Âmbito geográfico: Brasil
- Moeda: BRL
- Custos indiretos: 3.00 %
- Despesas gerais: 13.00 %
- Lucro: 6.00 %
- IVA: 17.00 %

## T Equipamento urbano

### TM Mobiliário urbano

#### TMC Contentores

**TMC040** Un Guarda contentor de madeira.
Guarda contentor de madeira de pinho Suécia tratada em autoclave, com classe de risco 4, de 2,10x1,95x2,20 m, com cobertura de uma água protegida com tela asfáltica, tudo montado com ferragens, buchas de expansão e parafusos galvanizados a quente, embutidos e protegidos com tampas de segurança, fixado através de base metálica galvanizada de 15x15 cm com perfil tubular de 7x7 cm de seção a uma superfície suporte.
Critérios considerados na determinação do preço da unidade de obra: O preço não inclui a superfície suporte.
Inclui: Marcação. Montagem. Eliminação e limpeza do material sobrante.
Critério de medição de projeto: Número de unidades previstas, segundo documentação gráfica de Projeto.
Critério de quantitativos de obra: Medir-se-á o número de unidades realmente executadas segundo especificações de Projeto.

| Código | Un | Descrição | Rendimento | Preço | Importância |
|---|---|---|---|---|---|
| mt52muc050a | Un | Guarda contentor de madeira de pinho Suécia tratada em autoclave, com classe de risco 4, de 2,10x1,95x2,20 m, com cobertura de uma água protegida com tela asfáltica, tudo montado com ferragens, buchas de expansão e parafusos galvanizados a quente, embutidos e protegidos com tampas de segurança. (material) | 1.000 | 2620.32 | 2620.32 |
| mt52muc060a | Un | Base metálica galvanizada de 15x15 cm com perfil tubular de 7x7 cm de seção. (material) | 4.000 | 29.46 | 117.84 |
| mq04cag010a | h | Caminhão com grua de carga máxima 6 t. (equipamento) | 0.330 | 202.70 | 66.89 |
| mo087 | h | Ajudante de obras de construção civil. (mão de obra) | 3.449 | 30.23 | 104.26 |
| mo041 | h | Oficial de obras de construção civil. (mão de obra) | 3.449 | 32.24 | 111.20 |
| % | % | Custos diretos complementares | 2 % | 3020.51 | 60.41 |
|  |  | Custos diretos |  |  | 3080.92 |
