# Lixeira de madeira

- Propriedade do ficheiro: CYPE INGENIEROS, S.A.
- Formato: FIEBDC-3/2002
- Âmbito geográfico: Brasil
- Moeda: BRL
- Custos indiretos: 3.00 %
- Despesas gerais: 13.00 %
- Lucro: 6.00 %
- IVA: 17.00 %

## T Equipamento urbano

### TM Mobiliário urbano

#### TME Lixeiras

**TME050** Un Lixeira de madeira.
Lixeira, de 50x30x100 cm e 45 litros de capacidade, com corpo de madeira, colocação através de solda.
Critérios considerados na determinação do preço da unidade de obra: O preço não inclui a superfície suporte.
Inclui: Marcação. Colocação.
Critério de medição de projeto: Número de unidades previstas, segundo documentação gráfica de Projeto.
Critério de quantitativos de obra: Medir-se-á o número de unidades realmente executadas segundo especificações de Projeto.

| Código | Un | Descrição | Rendimento | Preço | Importância |
|---|---|---|---|---|---|
| mt52pap050b | Un | Lixeira, de 50x30x100 cm e 45 litros de capacidade, com corpo de madeira, inclusive pernos de ancoragem. (material) | 1.000 | 1264.56 | 1264.56 |
| mt10hmf060ana | m³ | Concreto simples C20 classe de agressividade ambiental I e tipo de ambiente rural, brita 1, consistência S50, dosado em central, segundo ABNT NBR 8953. (material) | 0.250 | 316.71 | 79.18 |
| mt09reh330 | kg | Argamassa de resina epóxi com areia de sílica, de endurecimento rápido, para enchimento de ancoragens. (material) | 0.200 | 12.31 | 2.46 |
| mo041 | h | Oficial de obras de construção civil. (mão de obra) | 0.552 | 33.34 | 18.40 |
| mo087 | h | Ajudante de obras de construção civil. (mão de obra) | 0.552 | 31.49 | 17.38 |
| % | % | Custos diretos complementares | 2 % | 1381.98 | 27.64 |
|  |  | Custos diretos |  |  | 1409.62 |
