# Pino fixo, de ferro

- Propriedade do ficheiro: CYPE INGENIEROS, S.A.
- Formato: FIEBDC-3/2002
- Âmbito geográfico: Brasil
- Moeda: BRL
- Custos indiretos: 3.00 %
- Despesas gerais: 13.00 %
- Lucro: 6.00 %
- IVA: 17.00 %

## T Equipamento urbano

### TP Proteções para pedestres

#### TPH Postes

**TPH040** Un Pino fixo, de ferro.
Pino fixo cilíndrico, de 70 cm de altura e 20 cm de diâmetro, de ferro com primer epóxi e tinta de poliéster em pó cor negro forja, fixado a uma superfície suporte com aglomerante hidráulico, composto por cimentos de alta resistência e aditivos específicos, de pega rápida, e elementos de ancoragem.
Critérios considerados na determinação do preço da unidade de obra: O preço não inclui a superfície suporte.
Inclui: Marcação. Montagem. Eliminação e limpeza do material sobrante.
Critério de medição de projeto: Número de unidades previstas, segundo documentação gráfica de Projeto.
Critério de quantitativos de obra: Medir-se-á o número de unidades realmente executadas segundo especificações de Projeto.

| Código | Un | Descrição | Rendimento | Preço | Importância |
|---|---|---|---|---|---|
| mt52mug300i | Un | Pino fixo cilíndrico, de 70 cm de altura e 20 cm de diâmetro, de ferro com primer epóxi e tinta de poliéster em pó cor negro forja, inclusive pernos de ancoragem. (material) | 1.000 | 781.78 | 781.78 |
| mt09amp010a | kg | Aglomerante hidráulico, composto por cimentos de alta resistência e aditivos específicos, de pega rápida. (material) | 0.200 | 1.57 | 0.31 |
| mo041 | h | Oficial de obras de construção civil. (mão de obra) | 0.460 | 32.24 | 14.83 |
| mo087 | h | Ajudante de obras de construção civil. (mão de obra) | 0.460 | 30.23 | 13.91 |
| % | % | Custos diretos complementares | 2 % | 810.83 | 16.22 |
|  |  | Custos diretos |  |  | 827.05 |
