# Semi-pórtico para suporte de painéis de sinalização vertical de trânsito

- Propriedade do ficheiro: CYPE INGENIEROS, S.A.
- Formato: FIEBDC-3/2002
- Âmbito geográfico: Brasil
- Moeda: BRL
- Custos indiretos: 3.00 %
- Despesas gerais: 13.00 %
- Lucro: 6.00 %
- IVA: 17.00 %

## T Equipamento urbano

### TS Sinalização e suportes publicitários

#### TSV Sinalização vertical

**TSV010** Un Semi-pórtico para suporte de painéis de sinalização vertical de trânsito.
Semi-pórtico de aço galvanizado, duplo, de 8 m de travessa e 6 m de altura máxima, para suporte de painéis de sinalização vertical de trânsito com uma superfície máxima de 15 m², fixada com ancoragens a fundação existente (não incluída neste preço). Inclusive uniões, soldas, cortes, peças especiais e desperdícios.
Inclui: Marcação dos eixos. Levantamento e colocação do semi-pórtico através de grua. Aprumo. Resolução das uniões na base de fundação. Ajuste definitivo das peças e uniões.
Critério de medição de projeto: Número de unidades previstas, segundo documentação gráfica de Projeto.
Critério de quantitativos de obra: Será medido o número de unidades realmente fornecidas segundo especificações de Projeto.

| Código | Un | Descrição | Rendimento | Preço | Importância |
|---|---|---|---|---|---|
| mt53bps010h | Un | Semi-pórtico de aço galvanizado, duplo, de 8 m de travessa e 6 m de altura máxima, para suporte de painéis de sinalização vertical de trânsito com uma superfície máxima de 15 m², com ligações e ancoragens para fixar à fundação. (material) | 1.000 | 27067.12 | 27067.12 |
| mq07gte010c | h | Guindaste móvel de braço telescópico com uma capacidade de elevação de 30 t e 27 m de altura máxima de trabalho. (equipamento) | 6.600 | 292.11 | 1927.93 |
| mo047 | h | Montador de estruturas metálicas. (mão de obra) | 13.794 | 33.07 | 456.17 |
| mo094 | h | Ajudante de montador de estruturas metálicas. (mão de obra) | 13.794 | 31.41 | 433.27 |
| % | % | Custos diretos complementares | 2 % | 29884.49 | 597.69 |
|  |  | Custos diretos |  |  | 30482.18 |
