# Painel complementar de trânsito

- Propriedade do ficheiro: CYPE INGENIEROS, S.A.
- Formato: FIEBDC-3/2002
- Âmbito geográfico: Brasil
- Moeda: BRL
- Custos indiretos: 3.00 %
- Despesas gerais: 13.00 %
- Lucro: 6.00 %
- IVA: 17.00 %

## T Equipamento urbano

### TS Sinalização e suportes publicitários

#### TSV Sinalização vertical

**TSV060** Un Painel complementar de trânsito.
Fornecimento e colocação sobre o suporte de painel complementar de trânsito de aço galvanizado, de 30x15 cm, com retro-reflexão nível 3 (D.G.). Inclusive acessórios, parafusos e elementos de ancoragem.
Inclui: Montagem.
Critério de medição de projeto: Número de unidades previstas, segundo documentação gráfica de Projeto.
Critério de quantitativos de obra: Será medido o número de unidades realmente fornecidas segundo especificações de Projeto.

| Código | Un | Descrição | Rendimento | Preço | Importância |
|---|---|---|---|---|---|
| mt53spc100f | Un | Painel complementar de trânsito de aço galvanizado, de 30x15 cm, com retro-reflexão nível 3 (D.G.), inclusive acessórios, parafusos e elementos de ancoragem. (material) | 1.000 | 156.56 | 156.56 |
| mq07cce010a | h | Caminhão com cesta elevatória de braço articulado de 16 m de altura máxima de trabalho e 260 kg de carga máxima. (equipamento) | 0.187 | 77.79 | 14.55 |
| mo041 | h | Oficial de obras de construção civil. (mão de obra) | 0.115 | 32.24 | 3.71 |
| mo087 | h | Ajudante de obras de construção civil. (mão de obra) | 0.115 | 30.23 | 3.48 |
| % | % | Custos diretos complementares | 2 % | 178.30 | 3.57 |
|  |  | Custos diretos |  |  | 181.87 |
