# Ensaio ultra-sónico de estacas

- Propriedade do ficheiro: CYPE INGENIEROS, S.A.
- Formato: FIEBDC-3/2002
- Âmbito geográfico: Brasil
- Moeda: BRL
- Custos indiretos: 3.00 %
- Despesas gerais: 13.00 %
- Lucro: 6.00 %
- IVA: 17.00 %

## X Controle de qualidade e ensaios

### XI Fundações

#### XIP Estacas

**XIP020** Un Ensaio ultra-sónico de estacas.
Ensaio ultra-sónico a realizar em obra, sobre uma estaca de entre 60 e 120 cm de diâmetro, para a determinação da sua integridade estrutural segundo ASTM D6760.
Inclui: Deslocamento à obra. Realização dos ensaios. Redação de relatório dos resultados dos ensaios realizados.
Critério de medição de projeto: Ensaio a realizar, segundo documentação do Plano de controle de qualidade.

| Código | Un | Descrição | Rendimento | Preço | Importância |
|---|---|---|---|---|---|
| mt49pil020b | Un | Ensaio ultra-sónico para verificar a integridade estrutural de uma estaca de entre 60 e 120 cm de diâmetro segundo ASTM D6760, inclusive instrumentação prévia com três tubos de aço, três diagrafias, deslocamento à obra e relatório de resultados. (material) | 1.000 | 1150.55 | 1150.55 |
| % | % | Custos diretos complementares | 2 % | 1150.55 | 23.01 |
|  |  | Custos diretos |  |  | 1173.56 |
