# Ensaio sónico de estacas

- Propriedade do ficheiro: CYPE INGENIEROS, S.A.
- Formato: FIEBDC-3/2002
- Âmbito geográfico: Brasil
- Moeda: BRL
- Custos indiretos: 3.00 %
- Despesas gerais: 13.00 %
- Lucro: 6.00 %
- IVA: 17.00 %

## X Controle de qualidade e ensaios

### XI Fundações

#### XIP Estacas

**XIP010** Un Ensaio sónico de estacas.
Ensaio sónico a realizar em obra, sobre uma estaca, para a determinação do seu comprimento segundo ASTM D5882.
Inclui: Deslocamento à obra. Realização dos ensaios.
Critério de medição de projeto: Ensaio a realizar, segundo documentação do Plano de controle de qualidade.

| Código | Un | Descrição | Rendimento | Preço | Importância |
|---|---|---|---|---|---|
| mt49pil010 | Un | Ensaio sónico para verificar o comprimento de uma estaca, com martelo de mão, segundo ASTM D5882, inclusive deslocamento à obra. (material) | 1.000 | 48.21 | 48.21 |
| % | % | Custos diretos complementares | 2 % | 48.21 | 0.96 |
|  |  | Custos diretos |  |  | 49.17 |
