# Ensaio de revestimento cerâmico

- Propriedade do ficheiro: CYPE INGENIEROS, S.A.
- Formato: FIEBDC-3/2002
- Âmbito geográfico: Brasil
- Moeda: BRL
- Custos indiretos: 3.00 %
- Despesas gerais: 13.00 %
- Lucro: 6.00 %
- IVA: 17.00 %

## X Controle de qualidade e ensaios

### XL Materiais cerâmicos

#### XLR Revestimentos

**XLR010** Un Ensaio de revestimento cerâmico.
Ensaios a realizar em laboratório acreditado na área técnica correspondente, sobre uma amostra de revestimento cerâmico, recolhida em obra, para a determinação das seguintes características: características dimensionais e aspecto superficial segundo ISO 10545-2.
Inclui: Deslocamento à obra. Coleta de amostras. Realização dos ensaios. Redação de relatório dos resultados dos ensaios realizados.
Critério de medição de projeto: Ensaio a realizar, segundo documentação do Plano de controle de qualidade.

| Código | Un | Descrição | Rendimento | Preço | Importância |
|---|---|---|---|---|---|
| mt49des010 | Un | Repercussão por deslocamento à obra para a coleta de amostras. (material) | 1.000 | 1.93 | 1.93 |
| mt49bac020 | Un | Coleta em obra de amostras de revestimento cerâmico cujo peso não exceda 50 kg. (material) | 1.000 | 83.45 | 83.45 |
| mt49bac060 | Un | Ensaio para determinar as características dimensionais e o aspecto superficial de uma amostra de revestimento cerâmico, segundo ISO 10545-2. (material) | 1.000 | 412.39 | 412.39 |
| mt49bac030 | Un | Relatório de resultados dos ensaios realizados sobre uma amostra de revestimento cerâmico. (material) | 1.000 | 250.36 | 250.36 |
| % | % | Custos diretos complementares | 2 % | 748.13 | 14.96 |
|  |  | Custos diretos |  |  | 763.09 |
